# Formação de pendentes com argila expandida

- Propriedade do ficheiro: CYPE INGENIEROS, S.A.
- Formato: FIEBDC-3/2002
- Âmbito geográfico: Angola
- Moeda: AOA
- Custos indirectos: 3.00 %
- IVA: 18.00 %

**QAG010** m² Formação de pendentes com argila expandida, descarregada a seco e consolidada na superfície com leitada de cimento, com espessura média de 10 cm, com camada de regularização de argamassa de cimento, confeccionada em obra, dosificação 1:6 de 4 cm de espessura, em coberturas planas, com uma pendente do 1% ao 5%.
Formação de pendentes com guias de rincões, laroz e juntas com mestras de tijolo cerâmico furado duplo e camada de argila expandida, descarregada a seco e consolidada na superfície com leitada de cimento, proporcionando uma resistência à compressão de 1 MPa e com uma condutibilidade térmica de 0,087 W/(m°C), com espessura média de 10 cm; com camada de regularização de argamassa de cimento, confeccionada em obra, dosificação 1:6 de 4 cm de espessura, acabamento afagado, em coberturas planas, com uma pendente do 1% ao 5%.
Inclui: Marcação das pendentes e traçado de rincões, larozes e juntas. Formação de pendentes com guias de rincões, laroz e juntas com mestras de tijolo. Enchimento de juntas com poliestireno expandido. Descarga a seco da argila expandida até alcançar o nível das mestras, e consolidação com leitada de cimento. Descarga, espalhamento e nivelamento da argamassa de regularização.
Critério de medição de projecto: Superfície medida em projecção horizontal, segundo documentação gráfica de Projecto, desde as faces interiores dos parapeitos ou muretes perimetrais que a limitam.
Critério de medição de obra: Medir-se-á, em projecção horizontal, a superfície realmente executada segundo especificações de Projecto, desde as faces interiores dos parapeitos ou muretes perimetrais que a limitam.

| Código | Un | Descrição | Rendimento | Preço | Importância |
|---|---|---|---|---|---|
| mt04lpt010c | Ud | Tijolo cerâmico furado duplo, para revestir, 30x20x9 cm, para utilização em alvenaria protegida (peça P), densidade 746 kg/m³, segundo NP EN 771-1. (material) | 3.000 | 17.50 | 52.50 |
| mt01arl030aa | m³ | Argila expandida, fornecida em sacos, segundo NP EN 13055-1. (material) | 0.100 | 16926.05 | 1692.61 |
| mt09lec020b | m³ | Leitada de cimento 1/3 CEM II/B-L 32,5 N. (material) | 0.010 | 14929.95 | 149.30 |
| mt16pea020b | m² | Painel rígido de poliestireno expandido, segundo NP EN 13163, bordo lateral recto, de 20 mm de espessura, resistência térmica 0,55 m²°C/W, condutibilidade térmica 0,036 W/(m°C), para junta de dilatação. (material) | 0.010 | 572.15 | 5.72 |
| mt08aaa010a | m³ | Água. (material) | 0.008 | 213.08 | 1.70 |
| mt01arg005a | t | Areia de pedreira, para argamassa preparada em obra. (material) | 0.065 | 2242.28 | 145.75 |
| mt08cem000l | kg | Cimento cinzento em sacos. (material) | 10.000 | 14.21 | 142.10 |
| mq06hor010 | h | Betoneira. (equipamento) | 0.028 | 223.08 | 6.25 |
| mo020 | h | Oficial de 1ª construção. (mão de obra) | 0.120 | 612.02 | 73.44 |
| mo113 | h | Operário não qualificado construção. (mão de obra) | 0.549 | 343.03 | 188.32 |
| % | % | Custos directos complementares | 2 % | 2457.69 | 49.15 |
|  |  | Custos directos |  |  | 2506.84 |
