# Remate lateral de cobertura com peças cerâmicas

- Propriedade do ficheiro: CYPE Ingenieros S.A.
- Formato: FIEBDC-3/2016
- Programa: Gerador de preços para construção civil. CYPE Ingenieros, S.A.
- Data: 08/08/2022
- Âmbito geográfico: Angola
- Moeda: AOA
- Custos indirectos: 3 %
- IVA: 18 %

## Q Coberturas

### QR Remates

#### QRB Remate lateral

**QRB020** m Remate lateral de cobertura com peças cerâmicas.
Remate lateral de cobertura com remates laterais cerâmicos, cor vermelho, para telhas lusa, assentes com argamassa de cimento, confeccionada em obra, dosificação 1:6. Incluindo sobreposições.
Inclui: Colocação das telhas com argamassa.
Critério de medição de projecto: Comprimento medido segundo documentação gráfica de Projecto.
Critério de medição de obra: Medir-se-á o comprimento realmente executado segundo especificações de Projecto.

| Código | Un | Descrição | Rendimento | Preço | Importância |
|---|---|---|---|---|---|
| mt13tax012a | Ud | Remate lateral cerâmico, cor vermelho, para telhas lusa, segundo EN 1304. (material) | 3 | 1293.71 | 3881.130 |
| mt08aaa010a | m³ | Água. (material) | 0.006 | 255.32 | 1.532 |
| mt01arg005a | t | Areia de pedreira, para argamassa preparada em obra. (material) | 0.049 | 2728.74 | 133.708 |
| mt08cem000l | kg | Cimento cinzento em sacos. (material) | 7.5 | 17.02 | 127.650 |
| mq06hor010 | h | Betoneira. (equipamento) | 0.021 | 380.41 | 7.989 |
| mo020 | h | Oficial de 1ª construção. (mão de obra) | 0.263 | 784.29 | 206.268 |
| mo113 | h | Operário não qualificado construção. (mão de obra) | 0.382 | 442.77 | 169.138 |
| % | % | Custos directos complementares | 2 % | 4527.415 | 90.548 |
|  |  | Custos directos |  |  | 4617.963 |

Resíduos:
- colocação: mt13tax012a Remate lateral cerâmico, cor vermelho, para telhas lusa, segundo EN 1304; factor de resíduo 0.09275
- colocação: mt01arg005a Areia de pedreira, para argamassa preparada em obra; factor de resíduo 0.00501329
- colocação: mt08cem000l Cimento cinzento em sacos; factor de resíduo 0.042

## Recursos

**mt13tax012a** Ud Remate lateral cerâmico, cor vermelho, para telhas lusa, segundo EN 1304
Dados técnicos: Custo energético 12.102 MJ; Emissão de CO2 0.624 kg; Código LER 17 01 03; Massa do elemento 3.1 kg; Volume 0.00248 m3
Resíduos:
- embalagem: re170201 Madeira. (componente de resíduo); rendimento 0.003 kg; Código LER 17 02 01; Massa do elemento 1 kg; Volume 0.000909 m3
- embalagem: re170203 Plástico. (componente de resíduo); rendimento 0.002 kg; Código LER 17 02 03; Massa do elemento 1 kg; Volume 0.001667 m3

**mt08aaa010a** m³ Água
Dados técnicos: Custo energético 60.000 MJ; Emissão de CO2 30.000 kg

**mt01arg005a** t Areia de pedreira, para argamassa preparada em obra
Dados técnicos: Custo energético 150.000 MJ; Emissão de CO2 8.000 kg; Código LER 01 04 08; Massa do elemento 1000 kg; Volume 0.666667 m3

**mt08cem000l** kg Cimento cinzento em sacos
Dados técnicos: Custo energético 6.939 MJ; Emissão de CO2 0.897 kg; Código LER 17 01 01; Massa do elemento 1 kg; Volume 0.000667 m3
Resíduos:
- embalagem: re150101 Embalagens de papel e cartão. (componente de resíduo); rendimento 0.009 kg; Código LER 15 01 01; Massa do elemento 1 kg; Volume 0.001333 m3
- embalagem: re170203 Plástico; rendimento 0.002 kg
