# Cobertura inclinada de telhas cerâmicas

- Propriedade do ficheiro: CYPE INGENIEROS, S.A.
- Formato: FIEBDC-3/2002
- Âmbito geográfico: Angola
- Moeda: AOA
- Custos indirectos: 3.00 %
- IVA: 18.00 %

**QTT010** m² Cobertura inclinada de telhas cerâmicas, sobre espaço habitável, com uma pendente média de 30%, composta de: impermeabilização: placa subtelha, revestimento: telha canudo cerâmica, cor vermelho, 40x19x16 cm, assente com argamassa de cimento, confeccionada em obra, dosificação 1:8; formação de pendentes com laje de betão ou painel cerâmico (não incluída neste preço).
Cobertura inclinada de telhas cerâmicas, sobre espaço habitável, com uma pendente média de 30%, composta de: IMPERMEABILIZAÇÃO: placa subtelha, fixada com parafusos ao suporte; REVESTIMENTO: telha canudo cerâmica, cor vermelho, 40x19x16 cm, assente com argamassa de cimento, confeccionada em obra, dosificação 1:8. Inclusive telhas de ventilação.
Inclui: Limpeza e preparação da superfície. Colocação da placa subtelha. Colocação das telhas assentes com argamassa.
Critério de medição de projecto: Superfície da vertente medida em verdadeira magnitude, segundo documentação gráfica de Projecto.
Critério de medição de obra: Medir-se-á, em verdadeira magnitude, a superfície realmente executada segundo especificações de Projecto.

| Código | Un | Descrição | Rendimento | Preço | Importância |
|---|---|---|---|---|---|
| mt13lpo010h | m² | Placa asfáltica 10 ondas de perfil ondulado e cor vermelho, à base de fibras minerais e vegetais saturadas com uma emulsão betuminosa a altas temperaturas, segundo NP EN 534. (material) | 1.250 | 3009.55 | 3761.94 |
| mt13lpo035a | Ud | Prego, para fixação de placa subtelha. (material) | 3.000 | 35.97 | 107.91 |
| mt08aaa010a | m³ | Água. (material) | 0.006 | 212.68 | 1.28 |
| mt01arg005a | t | Areia de pedreira, para argamassa preparada em obra. (material) | 0.052 | 2238.09 | 116.38 |
| mt08cem000l | kg | Cimento cinzento em sacos. (material) | 6.000 | 14.18 | 85.08 |
| mt13tac010a | Ud | Telha canudo cerâmica, cor vermelho, 40x19x16 cm, segundo EN 1304. (material) | 32.100 | 106.55 | 3420.26 |
| mq06hor010 | h | Betoneira. (equipamento) | 0.026 | 222.64 | 5.79 |
| mo020 | h | Oficial de 1ª construção. (mão de obra) | 0.762 | 612.02 | 466.36 |
| mo113 | h | Operário não qualificado construção. (mão de obra) | 0.381 | 343.03 | 130.69 |
| mo011 | h | Oficial de 1ª montador. (mão de obra) | 0.201 | 630.15 | 126.66 |
| mo080 | h | Ajudante de montador. (mão de obra) | 0.100 | 357.82 | 35.78 |
| % | % | Custos directos complementares | 2 % | 8258.13 | 165.16 |
|  |  | Custos directos |  |  | 8423.29 |
