# Placa de fibrocimento sem amianto

- Propriedade do ficheiro: CYPE INGENIEROS, S.A.
- Formato: FIEBDC-3/2002
- Âmbito geográfico: Angola
- Moeda: AOA
- Custos indirectos: 3.00 %
- IVA: 18.00 %

**QUC012** Ud Placa de fibrocimento sem amianto, com adaptador para saída de fumos de 1520x1000 mm, cor argila, com peça de ligação e extractor de chaminé estático, colocada sobre as placas, com uma sobreposição mínima de 10 cm, para cobertura inclinada, com uma pendente maior que 10%. Inclusive acessórios de fixação às placas.
Placa de fibrocimento sem amianto, com adaptador para saída de fumos de 1520x1000 mm, cor argila, com peça de ligação e extractor de chaminé estático, colocada sobre as placas, com uma sobreposição mínima de 10 cm, para cobertura inclinada, com uma pendente maior que 10%. Inclusive acessórios de fixação às placas.
Inclui: Marcação e colocação das peças especiais sobre as placas de cobertura. Fixação das peças às placas.
Critério de medição de projecto: Número de unidades previstas, segundo documentação gráfica de Projecto.
Critério de medição de obra: Medir-se-á o número de unidades realmente executadas segundo especificações de Projecto.

| Código | Un | Descrição | Rendimento | Preço | Importância |
|---|---|---|---|---|---|
| mt13eur095T | Ud | Placa de fibrocimento sem amianto, com adaptador para saída de fumos de 1520x1000 mm, cor argila, com acessórios de fixação. Segundo EN 494. (material) | 1.000 | 45629.46 | 45629.46 |
| mt13eur096T | Ud | Peça de ligação entre placa de fibrocimento sem amianto e extractor de chaminé estático para saída de fumos de 760x520 mm, diâmetro de saída 30 cm, cor argila, com acessórios de fixação. Segundo EN 494. (material) | 1.000 | 20240.64 | 20240.64 |
| mt13eur097d | Ud | Extractor de chaminé giratório para saída de fumos de aço inoxidável, com diâmetro de saída 32 cm, e acessórios de fixação. (material) | 1.000 | 48470.69 | 48470.69 |
| mo051 | h | Oficial de 1ª montador de painéis metálicos. (mão de obra) | 0.468 | 630.15 | 294.91 |
| mo098 | h | Ajudante de montador de painéis metálicos. (mão de obra) | 0.234 | 357.82 | 83.73 |
| % | % | Custos directos complementares | 2 % | 114719.43 | 2294.39 |
|  |  | Custos directos |  |  | 117013.82 |
