# Ladrilhamento com placas de grés porcelânico de grande formato STON-KER de "BUTECH"

- Propriedade do ficheiro: CYPE INGENIEROS, S.A.
- Formato: FIEBDC-3/2002
- Âmbito geográfico: Angola
- Moeda: AOA
- Custos indirectos: 3.00 %
- IVA: 18.00 %

**RAG063** m² Ladrilhamento com placas de grés porcelânico de grande formato STON-KER de "BUTECH", "PORCELANOSA GRUPO", série Carpatia, acabamento Bege, de 33x66x1 cm, colocadas sobre uma superfície suporte de gesso ou placas de escaiola em paramento interior, assentes com cimento cola melhorado, C2 TE, com deslizamento reduzido e tempo de colocação ampliado, Fr-one Gris "BUTECH", sem junta (separação entre ladrilhos entre 1,5 e 3 mm); com cantoneiras de PVC; enchimento de juntas com argamassa de juntas cimentosa Colorstuk 0-4 "BUTECH", tipo CG 2, cor Manhattan, para juntas de até 4 mm.
Ladrilhamento com placas de grés porcelânico de grande formato STON-KER de "BUTECH", "PORCELANOSA GRUPO", série Carpatia, acabamento Bege, de 33x66x1 cm, colocadas sobre uma superfície suporte de gesso ou placas de escaiola em paramento interior, assentes com cimento cola melhorado, C2 TE, com deslizamento reduzido e tempo de colocação ampliado, Fr-one Gris "BUTECH", espalhado com palustra sobre a superfície suporte, e enchimento de juntas com argamassa de juntas cimentosa Colorstuk 0-4 "BUTECH", tipo CG 2, cor Manhattan, para juntas de até 4 mm. Inclusive preparação da superfície suporte de gesso ou placas de escaiola, marcação, cortes e juntas; com cantoneiras de PVC; acabamento e limpeza final.
Inclui: Preparação da superfície suporte. Aplicação de primário. Marcação de níveis e disposição de ladrilhos. Colocação de mestras ou réguas. Preparação e aplicação do adesivo. Formação de juntas de movimento. Colocação dos ladrilhos. Execução de esquinas. Enchimento de juntas dos ladrilhos. Acabamento e limpeza final.
Critério de medição de projecto: Superfície medida segundo documentação gráfica de Projecto, descontando as aberturas de superfície maior de 3 m². Não foi incrementada a medição por perdas, uma vez que na composição se considerou 5% a mais.
Critério de medição de obra: Medir-se-á a superfície realmente executada segundo especificações de Projecto, descontando as aberturas de superfície maior de 3 m².

| Código | Un | Descrição | Rendimento | Preço | Importância |
|---|---|---|---|---|---|
| mt09mcb010g | kg | Cimento cola melhorado, C2 TE, com deslizamento reduzido e tempo de colocação ampliado, segundo NP EN 12004, Fr-one Gris "BUTECH", para fachadas cerâmicas, composto por cimentos de alta resistência, inertes seleccionados e alto conteúdo de resinas sintéticas. (material) | 6.000 | 79.55 | 477.30 |
| mt19awa010 | m | Cantoneira de PVC em esquinas de ladrilho. (material) | 0.500 | 563.62 | 281.81 |
| mt09mcb030d | kg | Aplicação de primário aquoso de resinas sintéticas Uniprim, "BUTECH", para colocar sobre o suporte de gesso, anidrite ou escaiola, previamente à colocação com cimento cola dos ladrilhos cerâmicos. (material) | 0.200 | 562.54 | 112.51 |
| mt12pcb020lgD1 | m² | Placa de grés porcelânico de grande formato STON-KER de "BUTECH", "PORCELANOSA GRUPO", série Carpatia, acabamento Bege, de 33x66x1 cm. (material) | 1.050 | 18330.37 | 19246.89 |
| mt09mcb020aa | kg | Argamassa de juntas cimentosa Colorstuk 0-4 "BUTECH", tipo CG2, segundo EN 13888, cor Manhattan, para juntas de até 4 mm, composto por cimentos de alta resistência, inertes seleccionados, pigmentos e aditivos específicos, apto para todo tipo de ladrilhos cerâmicos e pedras naturais. (material) | 0.500 | 166.20 | 83.10 |
| mo024 | h | Oficial de 1ª ladrilhador (azulejador). (mão de obra) | 0.443 | 612.02 | 271.12 |
| mo062 | h | Ajudante de ladrilhador (azulejador). (mão de obra) | 0.443 | 357.82 | 158.51 |
| % | % | Custos directos complementares | 2 % | 20631.24 | 412.62 |
|  |  | Custos directos |  |  | 21043.86 |
