# Revestimento com placas mecanizadas de granito Ariz

- Propriedade do ficheiro: CYPE INGENIEROS, S.A.
- Formato: FIEBDC-3/2002
- Âmbito geográfico: Angola
- Moeda: AOA
- Custos indirectos: 3.00 %
- IVA: 18.00 %

**RCP026** m² Revestimento com placas mecanizadas de granito Ariz, acabamento polido, 60x40x3 cm, fixado com cimento cola melhorado, C2 TE, com deslizamento reduzido e tempo de colocação ampliado, cinzento, e grampos de ancoragem de aço inoxidável; enchimento de juntas com argamassa de juntas cimentosa, CG1, para junta mínima (entre 1,5 e 3 mm), com a mesma tonalidade das peças.
Revestimento com placas mecanizadas de granito Ariz, acabamento polido, de 60x40x3 cm, assente com cimento cola melhorado, C2 TE, com deslizamento reduzido e tempo de colocação ampliado, cinzento. Vedação de juntas com argamassa de juntas cimentosa, CG1, para junta mínima (entre 1,5 e 3 mm), com a mesma tonalidade das peças. Inclusive grampos de ancoragem de aço inoxidável, caixas em paredes, cortes, peças a meia esquadria, juntas e peças especiais.
Inclui: Limpeza e humidificação do paramento a revestir. Colocação e aprumo de prumos de referência. Colocação de fios entre prumos. Preparação da pedra natural, salpicando-a com leitada de cimento e areia na face interior. Colocação dos grampos de ancoragem. Colocação das plaquetas. Verificação do aprumo, nível e alinhamento da fiada de plaquetas. Enchimento das juntas. Limpeza final do paramento.
Critério de medição de projecto: Superfície medida segundo documentação gráfica de Projecto, descontando as aberturas de superfície maior de 1 m², adicionando em alternativa a superfície da parte interior da abertura, correspondente ao desenvolvimento de ombreiras e padieiras. Não foi incrementada a medição por perdas, uma vez que na composição se considerou 5% a mais.
Critério de medição de obra: Medir-se-á a superfície realmente executada segundo especificações de Projecto, descontando as aberturas de superfície maior de 1 m², adicionando em alternativa a superfície da parte interior da abertura, correspondente ao desenvolvimento de ombreiras e padieiras.

| Código | Un | Descrição | Rendimento | Preço | Importância |
|---|---|---|---|---|---|
| mt18bgi010gc | m² | Placa mecanizada de granito nacional, Ariz, 60x40x3 cm, acabamento polido, segundo NP EN 1469. (material) | 1.050 | 27499.82 | 28874.81 |
| mt19paj010 | Ud | Kit de fixação formado por grampos de ancoragem de aço inoxidável de 5 mm e parafusos, em revestimento de paramentos com materiais pétreos. (material) | 1.000 | 1883.00 | 1883.00 |
| mt09mcr021q | kg | Cimento cola melhorado, C2 TE, com deslizamento reduzido e tempo de colocação ampliado, segundo NP EN 12004, cor cinzento. (material) | 2.500 | 85.23 | 213.08 |
| mt09mcr060c | kg | Argamassa de juntas cimentosa, CG1, para junta mínima entre 1,5 e 3 mm, segundo EN 13888. (material) | 0.100 | 99.44 | 9.94 |
| mo022 | h | Oficial de 1ª colocador de pedra natural. (mão de obra) | 1.610 | 612.02 | 985.35 |
| mo060 | h | Ajudante de colocador de pedra natural. (mão de obra) | 0.805 | 357.82 | 288.05 |
| % | % | Custos directos complementares | 2 % | 32254.23 | 645.08 |
|  |  | Custos directos |  |  | 32899.31 |
