# Pintura com tinta plástica sobre paramento exterior

- Propriedade do ficheiro: CYPE Ingenieros S.A.
- Formato: FIEBDC-3/2016
- Programa: Gerador de preços para construção civil. CYPE Ingenieros, S.A.
- Data: 21/06/2025
- Âmbito geográfico: Angola
- Moeda: AOA
- Custos indirectos: 3 %
- IVA: 18 %

## R Revestimentos

### RF Pinturas em paramentos exteriores

#### RFP Tintas plásticas

**RFP010** m² Pintura com tinta plástica sobre paramento exterior.
Aplicação manual de duas demãos de tinta plástica, cor branca, acabamento mate, textura lisa, a primeira demão diluída com 15 a 20% de água e a seguinte diluída com 5 a 10% de água ou não diluída, (rendimento: 0,1 l/m² cada demão); aplicação prévia de uma demão de primário acrílico, regulador da absorção, sobre paramento exterior de argamassa de cimento.
Critérios considerados na determinação do preço da unidade de obra: O preço inclui a protecção dos elementos da envolvente que possam ser afectados durante os trabalhos e a resolução de pontos singulares.
Inclui: Preparação, limpeza e lixagem prévia do suporte. Preparação da mistura. Aplicação de uma demão de primário. Aplicação de duas demãos de acabamento.
Critério de medição de projecto: Superfície medida segundo documentação gráfica de Projecto, com o mesmo critério que o suporte base.
Critério de medição de obra: Medir-se-á a superfície realmente executada segundo especificações de Projecto, com o mesmo critério que o suporte base.

| Código | Un | Descrição | Rendimento | Preço | Importância |
|---|---|---|---|---|---|
| mt27pfs100cf | l | Primário acrílico, regulador da absorção à base de copolímeros acrílicos, cor branca, com um conteúdo de compostos orgânicos voláteis (COV) < 5 g/l, para aplicar com trincha, rolo ou pistola. (material) | 0.096 | 10484.68 | 1006.529 |
| mt27pii020kI | l | Tinta para exterior, à base de polímeros acrílicos em emulsão aquosa, cor branca, acabamento mate, textura lisa, impermeabilizante e transpirável, com um conteúdo de compostos orgânicos voláteis (COV) < 5 g/l; para aplicar com trincha, rolo ou pistola, segundo NP EN 1504-2. (material) | 0.2 | 15645.09 | 3129.018 |
| mo038 | h | Oficial de 1ª pintor. (mão de obra) | 0.203 | 1101.86 | 223.678 |
| mo076 | h | Ajudante de pintor. (mão de obra) | 0.203 | 647.8 | 131.503 |
| % | % | Custos directos complementares | 2 % | 4490.728 | 89.815 |
|  |  | Custos directos |  |  | 4580.543 |

Resíduos:
- colocação: mt27pfs100cf; factor de resíduo 0.0441107
- colocação: mt27pii020kI; factor de resíduo 0.0275

## Recursos

**mt27pfs100cf** l Primário acrílico
Dados técnicos: Custo energético 106.086 MJ; Emissão de CO2 4.031 kg; Código LER 17 09 04; Massa do elemento 1.4 kg; Volume 0.000933 m3
Resíduos:
- embalagem: re150104 Embalagens de metal. (componente de resíduo); rendimento 0.054 kg; Código LER 15 01 04; Massa do elemento 1 kg; Volume 0.001667 m3

**mt27pii020kI** l Tinta para exterior
Dados técnicos: Custo energético 42.981 MJ; Emissão de CO2 2.124 kg; Código LER 08 01 11; Massa do elemento 1.47 kg; Volume 0.001633 m3
Resíduos:
- embalagem: re170203 Plástico. (componente de resíduo); rendimento 0.032 kg; Código LER 17 02 03; Massa do elemento 1 kg; Volume 0.001667 m3
