# Pintura com tinta de resina de silicone sobre paramento exterior

- Propriedade do ficheiro: CYPE Ingenieros S.A.
- Formato: FIEBDC-3/2016
- Programa: Gerador de preços para construção civil. CYPE Ingenieros, S.A.
- Data: 17/04/2024
- Âmbito geográfico: Angola
- Moeda: AOA
- Custos indirectos: 3 %
- IVA: 18 %

## R Revestimentos

### RF Pinturas em paramentos exteriores

#### RFR Tintas de resinas de silicone

**RFR010** m² Pintura com tinta de resina de silicone sobre paramento exterior.
Aplicação manual de duas demãos de tinta de resina de silicone, cor branca, acabamento mate, textura lisa, a primeira demão diluída com 15 a 20% de água e a seguinte diluída com 5 a 10% de água, (rendimento: 0,15 l/m² cada demão); aplicação prévia de uma demão de primário regulador da absorção à base de copolímeros acrílicos e siloxanos em emulsão aquosa, sobre paramento exterior de argamassa de cimento.
Critérios considerados na determinação do preço da unidade de obra: O preço inclui a protecção dos elementos da envolvente que possam ser afectados durante os trabalhos e a resolução de pontos singulares.
Inclui: Preparação, limpeza e lixagem prévia do suporte. Preparação da mistura. Aplicação de uma demão de primário. Aplicação de duas demãos de acabamento.
Critério de medição de projecto: Superfície medida segundo documentação gráfica de Projecto, com o mesmo critério que o suporte base.
Critério de medição de obra: Medir-se-á a superfície realmente executada segundo especificações de Projecto, com o mesmo critério que o suporte base.

| Código | Un | Descrição | Rendimento | Preço | Importância |
|---|---|---|---|---|---|
| mt27pfs030b | l | Primário regulador da absorção à base de copolímeros acrílicos e siloxanos em emulsão aquosa, para aplicar com trincha, rolo ou pistola. (material) | 0.075 | 14367.75 | 1077.581 |
| mt27pri010r | l | Tinta para exterior, à base de resinas de silicone e dissolventes orgânicos, cor branca, acabamento mate, textura lisa, permeável ao vapor de água e resistente aos raios UV e aos álcalis; para aplicar com trincha, rolo ou pistola, segundo NP EN 1504-2. (material) | 0.3 | 16097.08 | 4829.124 |
| mo038 | h | Oficial de 1ª pintor. (mão de obra) | 0.203 | 1028.94 | 208.875 |
| mo076 | h | Ajudante de pintor. (mão de obra) | 0.203 | 604.97 | 122.809 |
| % | % | Custos directos complementares | 2 % | 6238.389 | 124.768 |
|  |  | Custos directos |  |  | 6363.157 |

Resíduos:
- colocação: mt27pfs030b; factor de resíduo 0.03
- colocação: mt27pri010r; factor de resíduo 0.0275

## Recursos

**mt27pfs030b** l Primário regulador da absorção à base de copolímeros acrílicos e siloxanos em emulsão aquosa
Dados técnicos: Custo energético 79.628 MJ; Emissão de CO2 3.033 kg; Código LER 17 09 04; Massa do elemento 1.05 kg; Volume 0.0007 m3
Resíduos:
- embalagem: re150104 Embalagens de metal. (componente de resíduo); rendimento 0.064 kg; Código LER 15 01 04; Massa do elemento 1 kg; Volume 0.001667 m3

**mt27pri010r** l Tinta para exterior
Dados técnicos: Custo energético 45.423 MJ; Emissão de CO2 2.244 kg; Código LER 08 01 11; Massa do elemento 1.56 kg; Volume 0.001733 m3
Resíduos:
- embalagem: re170203 Plástico. (componente de resíduo); rendimento 0.032 kg; Código LER 17 02 03; Massa do elemento 1 kg; Volume 0.001667 m3
