# Pintura com tinta plástica sobre paramento interior de gesso ou escaiola

- Propriedade do ficheiro: CYPE Ingenieros S.A.
- Formato: FIEBDC-3/2016
- Programa: Gerador de preços para construção civil. CYPE Ingenieros, S.A.
- Data: 17/04/2024
- Âmbito geográfico: Angola
- Moeda: AOA
- Custos indirectos: 3 %
- IVA: 18 %

## R Revestimentos

### RI Pinturas em paramentos interiores

#### RIP Tintas plásticas

**RIP030** m² Pintura com tinta plástica sobre paramento interior de gesso ou escaiola.
Aplicação manual de duas demãos de tinta plástica, acabamento mate, textura lisa, diluídas com 15% de água ou não diluídas, (rendimento: 0,1 l/m² cada demão); aplicação prévia de uma demão de primário acrílico regulador da absorção, sobre paramento interior de gesso ou escaiola, vertical, até 3 m de altura.
Critérios considerados na determinação do preço da unidade de obra: O preço inclui a protecção dos elementos da envolvente que possam ser afectados durante os trabalhos e a resolução de pontos singulares.
Inclui: Preparação da superfície suporte. Aplicação de uma demão de primário. Aplicação de duas demãos de acabamento.
Critério de medição de projecto: Superfície medida segundo documentação gráfica de Projecto, com o mesmo critério que o suporte base.
Critério de medição de obra: Medir-se-á a superfície realmente executada segundo especificações de Projecto, com o mesmo critério que o suporte base.

| Código | Un | Descrição | Rendimento | Preço | Importância |
|---|---|---|---|---|---|
| mt27pfs010b | l | Primário acrílico, regulador da absorção, permeável ao vapor de água e resistente aos álcalis, para aplicar com trincha, rolo ou pistola. (material) | 0.058 | 8055.58 | 467.224 |
| mt27pii070c | l | Tinta plástica para interior, à base de polímeros acrílicos, cor branca, acabamento mate, textura lisa, de grande resistência à humidade; para aplicar com trincha, rolo ou pistola. (material) | 0.2 | 10419.72 | 2083.944 |
| mo038 | h | Oficial de 1ª pintor. (mão de obra) | 0.126 | 1028.94 | 129.646 |
| mo076 | h | Ajudante de pintor. (mão de obra) | 0.126 | 604.97 | 76.226 |
| % | % | Custos directos complementares | 2 % | 2757.040 | 55.141 |
|  |  | Custos directos |  |  | 2812.181 |

Resíduos:
- colocação: mt27pfs010b; factor de resíduo 0.0535314
- colocação: mt27pii070c; factor de resíduo 0.055

## Recursos

**mt27pfs010b** l Primário acrílico
Dados técnicos: Custo energético 79.458 MJ; Emissão de CO2 3.024 kg; Código LER 17 09 04; Massa do elemento 1.05 kg; Volume 0.0007 m3
Resíduos:
- embalagem: re150104 Embalagens de metal. (componente de resíduo); rendimento 0.047 kg; Código LER 15 01 04; Massa do elemento 1 kg; Volume 0.001667 m3

**mt27pii070c** l Tinta plástica para interior
Dados técnicos: Custo energético 28.804 MJ; Emissão de CO2 1.471 kg; Código LER 08 01 11; Massa do elemento 1.6 kg; Volume 0.001778 m3
Resíduos:
- embalagem: re170203 Plástico. (componente de resíduo); rendimento 0.023 kg; Código LER 17 02 03; Massa do elemento 1 kg; Volume 0.001667 m3
