# Tinta de borracha clorada em piscinas

- Propriedade do ficheiro: CYPE INGENIEROS, S.A.
- Formato: FIEBDC-3/2002
- Âmbito geográfico: Angola
- Custos indirectos: 3.00 %
- IVA: 18.00 %

**ROD030** m² Tinta de borracha clorada em piscinas, lavagem da superfície com ácido clorídrico diluído com 10% de água, demão de primário com tinta de borracha clorada, acabamento semi-brilhante, à base de resinas de borracha clorada e plastificantes insaponificáveis, diluída com 20% a 30% de dissolvente à base de hidrocarbonetos aromáticos, e duas demãos de acabamento com o mesmo produto sem diluir (rendimento: 0,125 l/m² cada demão).
Execução em piscinas de camada de acabamento com tinta de borracha clorada, através da aplicação de uma demão de primário com tinta de borracha clorada, acabamento semi-brilhante, à base de resinas de borracha clorada e plastificantes insaponificáveis, cor azul, resistente à abrasão e à imersão em água, diluída com 20% a 30% de dissolvente à base de hidrocarbonetos aromáticos, aplicada preferencialmente com trincha para facilitar a penetração, e duas demãos de acabamento com o mesmo produto sem diluir (rendimento: 0,125 l/m² cada demão). Inclusive p/p de preparação da camada base através da lavagem da sua superfície com uma dissolução de ácido clorídrico em água a 10% e posterior enxaguamento com água.
Inclui: Preparação e limpeza da superfície suporte. Aplicação da demão de primário. Aplicação de duas demãos de acabamento.
Critério de medição de projecto: Superfície medida segundo documentação gráfica de Projecto, com o mesmo critério que o suporte base.
Critério de medição de obra: Medir-se-á a superfície realmente executada segundo especificações de Projecto, com o mesmo critério que o suporte base.

| Código | Un | Descrição | Rendimento | Preço | Importância |
|---|---|---|---|---|---|
| mt27pfj120 | l | Solução de ácido clorídrico diluído em dez partes de água. (material) | 0.300 | 6.31 | 1.89 |
| mt27pdj020e | l | Tinta de borracha clorada, acabamento semi-brilhante, à base de resinas de borracha clorada e plastificantes insaponificáveis, cor azul, resistente à abrasão e à imersão em água, aplicada com trincha, rolo ou pistola. (material) | 0.344 | 17.52 | 6.03 |
| mt27wad100a | l | Dissolvente formulado à base de hidrocarbonetos aromáticos de alto ponto de ebulição. (material) | 0.031 | 5.08 | 0.16 |
| mo038 | h | Oficial de 1ª pintor. (mão de obra) | 0.350 | 2.93 | 1.03 |
| mo076 | h | Ajudante de pintor. (mão de obra) | 0.350 | 1.70 | 0.60 |
| % | % | Custos directos complementares | 2 % | 9.71 | 0.19 |
|  |  | Custos directos |  |  | 9.90 |
