# Base de agregado

- Propriedade do ficheiro: CYPE Ingenieros S.A.
- Formato: FIEBDC-3/2016
- Programa: Gerador de preços para construção civil. CYPE Ingenieros, S.A.
- Data: 17/04/2024
- Âmbito geográfico: Angola
- Moeda: AOA
- Custos indirectos: 3 %
- IVA: 18 %

## R Revestimentos

### RS Pavimentos

#### RSB Bases de pavimento

**RSB005** m² Base de agregado.
Base para pavimento, de 2 cm de espessura, de gravilha de britagem de 5 a 10 mm de diâmetro.
Inclui: Limpeza e preparação do suporte. Implantação, marcação de níveis e colocação de mestras. Espalhamento do inerte. Regularização da camada de inertes, passando uma régua sobre as mestras.
Critério de medição de projecto: Superfície medida segundo documentação gráfica de Projecto.
Critério de medição de obra: Medir-se-á a superfície realmente executada segundo especificações de Projecto, sem deduzir a superfície ocupada pelos pilares situados dentro do seu perímetro.

| Código | Un | Descrição | Rendimento | Preço | Importância |
|---|---|---|---|---|---|
| mt01arp032b | m³ | Gravilha calcária de 5 a 10 mm de diâmetro. (material) | 0.02 | 4073.21 | 81.464 |
| mo113 | h | Operário não qualificado construção. (mão de obra) | 0.066 | 581.64 | 38.388 |
| % | % | Custos directos complementares | 2 % | 119.852 | 2.397 |
|  |  | Custos directos |  |  | 122.249 |

Resíduos:
- colocação: mt01arp032b Gravilha calcária de 5 a 10 mm de diâmetro; factor de resíduo 0.00696825

## Recursos

**mt01arp032b** m³ Gravilha calcária de 5 a 10 mm de diâmetro
Dados técnicos: Custo energético 146.250 MJ; Emissão de CO2 7.800 kg; Código LER 01 04 08; Massa do elemento 1950 kg; Volume 1.3 m3
