# Base de argamassa de cimento

- Propriedade do ficheiro: CYPE Ingenieros S.A.
- Formato: FIEBDC-3/2016
- Programa: Gerador de preços para construção civil. CYPE Ingenieros, S.A.
- Data: 17/04/2024
- Âmbito geográfico: Angola
- Moeda: AOA
- Custos indirectos: 3 %
- IVA: 18 %

## R Revestimentos

### RS Pavimentos

#### RSB Bases de pavimento

**RSB010** m² Base de argamassa de cimento.
Base para pavimento, de 4 cm de espessura, de argamassa de cimento CEM II/B-L 32,5 N tipo M-10, com aplicação de mestras e afagada. Inclusive banda de painel rígido de poliestireno expandido para a preparação das juntas perimetrais de dilatação.
Inclui: Implantação e marcação de níveis. Preparação das juntas perimetrais de dilatação. Colocação em obra de argamassa. Formação de juntas de retracção. Execução de afagamento. Cura da argamassa.
Critério de medição de projecto: Superfície medida segundo documentação gráfica de Projecto.
Critério de medição de obra: Medir-se-á a superfície realmente executada segundo especificações de Projecto, sem deduzir a superfície ocupada pelos pilares situados dentro do seu perímetro.

| Código | Un | Descrição | Rendimento | Preço | Importância |
|---|---|---|---|---|---|
| mt16pea020a | m² | Painel rígido de poliestireno expandido, segundo NP EN 13163, bordo lateral recto, de 10 mm de espessura, resistência térmica 0,25 m²°C/W, condutibilidade térmica 0,036 W/(m°C), para junta de dilatação. (material) | 0.05 | 1093.88 | 54.694 |
| mt09mor010e | m³ | Argamassa de cimento CEM II/B-L 32,5 N tipo M-10, confeccionada em obra com 320 kg/m³ de cimento e uma proporção em volume 1/4. (material) | 0.04 | 24855.3 | 994.212 |
| mq06hor010 | h | Betoneira eléctrica com uma capacidade de amassadura de 160 l. (equipamento) | 0.028 | 907.3 | 25.404 |
| mo020 | h | Oficial de 1ª construção. (mão de obra) | 0.066 | 1028.94 | 67.910 |
| mo113 | h | Operário não qualificado construção. (mão de obra) | 0.262 | 581.64 | 152.390 |
| % | % | Custos directos complementares | 2 % | 1294.610 | 25.892 |
|  |  | Custos directos |  |  | 1320.502 |

Resíduos:
- colocação: mt16pea020a; factor de resíduo 0.048
- colocação: mt09mor010e; factor de resíduo 0.0036

## Recursos

**mt16pea020a** m² Painel rígido de poliestireno expandido
Dados técnicos: Custo energético 29.913 MJ; Emissão de CO2 1.057 kg; Código LER 17 06 04; Massa do elemento 0.3 kg; Volume 0.0005 m3
Resíduos:
- embalagem: re170203 Plástico. (componente de resíduo); rendimento 0.024 kg; Código LER 17 02 03; Massa do elemento 1 kg; Volume 0.001667 m3

**mt09mor010e** m³ Argamassa de cimento CEM II/B-L 32,5 N tipo M-10
Dados técnicos: Custo energético 3724.000 MJ; Emissão de CO2 323.000 kg; Código LER 17 01 01; Massa do elemento 1900 kg; Volume 1.266667 m3
