# Rodapé liso de aço inoxidável, de 60 mm de altura, fixado com cola

- Propriedade do ficheiro: CYPE INGENIEROS, S.A.
- Formato: FIEBDC-3/2002
- Âmbito geográfico: Angola
- Custos indirectos: 3.00 %
- IVA: 18.00 %

**RSD010** m Rodapé liso de aço inoxidável, de 60 mm de altura, fixado com cola.
Fornecimento e colocação de rodapé liso de aço inoxidável, de 60 mm de altura, fixado com cola. Incluindo p/p de preparação e regularização da superfície suporte, cortes, tratamento de esquinas, ligações e encontros, e limpeza final.
Inclui: Limpeza e preparação da superfície suporte. Marcação. Corte, colocação e fixação do rodapé.
Critério de medição de projecto: Comprimento medido segundo documentação gráfica de Projecto, sem incluir vãos de portas. Não foi incrementada a medição por perdas, uma vez que na composição se considerou 5% a mais.
Critério de medição de obra: Medir-se-á o comprimento realmente executado segundo especificações de Projecto.

| Código | Un | Descrição | Rendimento | Preço | Importância |
|---|---|---|---|---|---|
| mt47adc110a | kg | Cola especial de poliuretano bicomponente. (material) | 0.060 | 6.39 | 0.38 |
| mt18rpp020a | m | Rodapé liso de aço inoxidável, de 60 mm de altura, inclusive p/p de peças para uniões, tratamento de ângulos e terminações. (material) | 1.050 | 29.15 | 30.61 |
| mo023 | h | Oficial de 1ª ladrilhador. (mão de obra) | 0.151 | 2.90 | 0.44 |
| % | % | Custos directos complementares | 2 % | 31.43 | 0.63 |
|  |  | Custos directos |  |  | 32.06 |
