# Rodapé liso de alumínio anodizado, de 70 mm de altura, cor ouro, fixado com clipes a perfil suporte

- Propriedade do ficheiro: CYPE INGENIEROS, S.A.
- Formato: FIEBDC-3/2002
- Âmbito geográfico: Angola
- Custos indirectos: 3.00 %
- IVA: 18.00 %

**RSD010** m Rodapé liso de alumínio anodizado, de 70 mm de altura, cor ouro, fixado com clipes a perfil suporte.
Fornecimento e colocação de rodapé liso de alumínio anodizado, de 70 mm de altura, cor ouro, com espaço suficiente para alojamento de cabos, fixado com clipes a perfil suporte. Incluindo p/p de preparação e regularização da superfície suporte, cortes, tratamento de esquinas, ligações e encontros, e limpeza final.
Inclui: Limpeza e preparação da superfície suporte. Marcação. Corte do perfil suporte e do rodapé. Colocação e fixação do perfil suporte. Fixação do rodapé.
Critério de medição de projecto: Comprimento medido segundo documentação gráfica de Projecto, sem incluir vãos de portas. Não foi incrementada a medição por perdas, uma vez que na composição se considerou 5% a mais.
Critério de medição de obra: Medir-se-á o comprimento realmente executado segundo especificações de Projecto.

| Código | Un | Descrição | Rendimento | Preço | Importância |
|---|---|---|---|---|---|
| mt18rpp050b | m | Rodapé liso de alumínio anodizado, de 70 mm de altura, cor ouro, com espaço suficiente para alojamento de cabos, inclusive clipes de fixação e p/p de perfil suporte, acessórios de fixação do perfil suporte, e peças para uniões, tratamento de ângulos e terminações. (material) | 1.050 | 22.24 | 23.35 |
| mo023 | h | Oficial de 1ª ladrilhador. (mão de obra) | 0.189 | 2.90 | 0.55 |
| % | % | Custos directos complementares | 2 % | 23.90 | 0.48 |
|  |  | Custos directos |  |  | 24.38 |
