# Pavimento de mosaico de vidro

- Propriedade do ficheiro: CYPE Ingenieros S.A.
- Formato: FIEBDC-3/2016
- Programa: Gerador de preços para construção civil. CYPE Ingenieros, S.A.
- Data: 31/01/2023
- Âmbito geográfico: Angola
- Moeda: AOA
- Custos indirectos: 3 %
- IVA: 18 %

## R Revestimentos

### RS Pavimentos

#### RSG Cerâmicos

**RSG013** m² Pavimento de mosaico de vidro.
Fornecimento e execução de pavimento através do método de colocação em camada fina, de mosaico de vidro, de 2,5x2,5 cm, para utilização interior; assentes com cimento cola melhorado, C2 sem nenhuma característica adicional, cor cinzento, com colagem dupla e enchimento das juntas com argamassa de juntas cimentosa melhorada, com absorção de água reduzida e resistência elevada à abrasão tipo CG 2 W A, cor branco, para juntas de 2 a 15 mm. Inclusive cortes e limpeza, formação de juntas perimetrais contínuas, de largura não menor de 5 mm, nos limites com paredes, pilares isentos e elevações de nível e, se for o caso, juntas de fracionamento e juntas estruturais ou de dilatação existentes no suporte.
Inclui: Limpeza e verificação da superfície suporte. Marcação dos níveis de acabamento. Implantação da disposição das peças e juntas de movimento. Aplicação da cola. Colocação das peças utilizando palustra de borracha. Enchimento das juntas de movimento. Enchimento das juntas. Eliminação e limpeza do material sobrante. Limpeza inicial do pavimento ao finalizar a obra.
Critério de medição de projecto: Superfície útil, medida segundo documentação gráfica de Projecto. Não foi incrementada a medição por perdas, uma vez que na composição se considerou 5% a mais.
Critério de medição de obra: Medir-se-á a superfície realmente executada segundo especificações de Projecto.

| Código | Un | Descrição | Rendimento | Preço | Importância |
|---|---|---|---|---|---|
| mt09mcr021m | kg | Cimento cola melhorado, C2, segundo NP EN 12004, cor cinzento. (material) | 3 | 69.78 | 209.340 |
| mt19aaa015a1400 | m² | Mosaico decorativo de vidrio, para revestimentos interiores, 2,5x2,5 cm, série lisa, de várias cores. (material) | 1.05 | 7249.14 | 7611.597 |
| mt09mcp020fE | kg | Argamassa de juntas cimentosa melhorada, com absorção de água reduzida e resistência elevada à abrasão, tipo CG2 W A, segundo EN 13888, cor branca, para juntas de 2 a 15 mm, à base de cimento de alta resistência, quartzo, aditivos especiais, pigmentos e resinas sintéticas, para enchimento de juntas de todo tipo de peças cerâmicas. (material) | 0.4 | 132.09 | 52.836 |
| mo023 | h | Oficial de 1ª ladrilhador. (mão de obra) | 0.553 | 842.54 | 465.925 |
| mo061 | h | Ajudante de ladrilhador. (mão de obra) | 0.277 | 495.47 | 137.245 |
| % | % | Custos directos complementares | 2 % | 8476.943 | 169.539 |
|  |  | Custos directos |  |  | 8646.482 |

Resíduos:
- colocação: mt09mcr021m Cimento cola melhorado, C2, segundo NP EN 12004, cor cinzento; factor de resíduo 0.07
- colocação: mt19aaa015a1400 Mosaico decorativo de vidrio, para revestimentos interiores, 2,5x2,5 cm, série lisa, de várias cores; factor de resíduo 0.011
- colocação: mt09mcp020fE; factor de resíduo 0.07

## Recursos

**mt09mcr021m** kg Cimento cola melhorado, C2, segundo NP EN 12004, cor cinzento
Dados técnicos: Custo energético 4.091 MJ; Emissão de CO2 0.394 kg; Código LER 17 09 04; Massa do elemento 1 kg; Volume 0.000667 m3
Resíduos:
- embalagem: re170203 Plástico. (componente de resíduo); rendimento 0.003 kg; Código LER 17 02 03; Massa do elemento 1 kg; Volume 0.001667 m3

**mt19aaa015a1400** m² Mosaico decorativo de vidrio, para revestimentos interiores, 2,5x2,5 cm, série lisa, de várias cores
Dados técnicos: Custo energético 44.305 MJ; Emissão de CO2 3.298 kg; Código LER 17 02 02; Massa do elemento 12.57 kg; Volume 0.01257 m3
Resíduos:
- embalagem: re170604 Materiais de isolamento não abrangidos em 17 06 01 e 17 06 03. (componente de resíduo); rendimento 0.013 kg; Código LER 17 06 04; Massa do elemento 1 kg; Volume 0.001667 m3

**mt09mcp020fE** kg Argamassa de juntas cimentosa melhorada
Dados técnicos: Custo energético 7.725 MJ; Emissão de CO2 0.576 kg; Código LER 17 09 04; Massa do elemento 1 kg; Volume 0.000667 m3
Resíduos:
- embalagem: re150101 Embalagens de papel e cartão. (componente de resíduo); rendimento 0.02 kg; Código LER 15 01 01; Massa do elemento 1 kg; Volume 0.001333 m3
- embalagem: re170201 Madeira. (componente de resíduo); rendimento 0.005 kg; Código LER 17 02 01; Massa do elemento 1 kg; Volume 0.000909 m3
- embalagem: re170203 Plástico; rendimento 0.008 kg
