# Pavimento industrial, sistema MasterTop "MBCC de Sika"

- Propriedade do ficheiro: CYPE Ingenieros S.A.
- Formato: FIEBDC-3/2016
- Programa: Gerador de preços para construção civil. CYPE Ingenieros, S.A.
- Data: 26/10/2024
- Âmbito geográfico: Angola
- Moeda: AOA
- Custos indirectos: 3 %
- IVA: 18 %

## R Revestimentos

### RS Pavimentos

#### RSI Sistemas de pavimentos industriais e decorativos

**RSI010** m² Pavimento industrial, sistema MasterTop "MBCC de Sika".
Pavimento industrial, realizado com o sistema MasterTop 100 "MBCC de Sika", apto para caves, constituído por: massame de betão com adição de fibras de 20 cm de espessura, realizado com betão C12/15 (X0(P); D12; S3; Cl 1,0) fabricado em central e betonagem desde camião com um conteúdo de fibras sem função estrutural, fibras de polipropileno MasterFiber 022 "MBCC de Sika" de 0,6 kg/m³, espalhamento e vibração manual através de régua vibradora; e aplicação sobre o betão fresco de camada de desgaste de argamassa endurecedora, MasterTop 100 "MBCC de Sika" CT - C60 - F10 - A6, segundo EN 13813, cor Cinzento Natural (5 kg/m²), com acabamento superficial através de afagamento e polimento mecânicos.
Critérios considerados na determinação do preço da unidade de obra: O preço não inclui a sub-base nem a execução e a vedação das juntas.
Inclui: Preparação da superfície existente. Marcação das juntas de construção e de dilatação. Aplicação de níveis através de pontos, mestras de betão ou réguas. Rega da superfície base. Mistura em camião betoneira. Betonagem, espalhamento e vibração do betão. Resolução de encontros e pontos singulares. Polvilhamento manual sobre o betão fresco. Afagamento mecânico da superfície. Polimento mecânico. Cura do betão. Limpeza final do pavimento.
Critério de medição de projecto: Superfície medida em projecção horizontal, segundo documentação gráfica de Projecto.
Critério de medição de obra: Medir-se-á, em projecção horizontal, a superfície realmente executada segundo especificações de Projecto.

| Código | Un | Descrição | Rendimento | Preço | Importância |
|---|---|---|---|---|---|
| mt10hmf020mb | m³ | Betão simples C12/15 (X0(P); D12; S3; Cl 1,0), fabricado em central, segundo NP EN 206. (material) | 0.21 | 23474.04 | 4929.548 |
| mt08frb010a | kg | Fibras de polipropileno MasterFiber 022 "MBCC de Sika", de 12 mm de comprimento e de entre 31 e 35 microns de diâmetro, segundo NP EN 14889-2, para prevenir fissuras por retracção em elementos de betão. (material) | 0.12 | 478.18 | 57.382 |
| mt09bnc010s | kg | Argamassa endurecedora, MasterTop 100 "MBCC de Sika" CT - C60 - F10 - A6, segundo EN 13813, cor Cinzento Natural, composta de cimento, inertes seleccionados de quartzo, pigmentos orgânicos e aditivos, de baixa porosidade, com uma densidade aparente de 1330 kg/m³, com resistência aos óleos e à gasolina, uma resistência à compressão de 75000 kN/m² e uma resistência à abrasão segundo o método de Böhme EN 13892-3 de 6 cm³ / 50 cm². (material) | 5 | 119.07 | 595.350 |
| mq04dua020b | h | Dumper de descarga frontal de 2 t de carga útil. (equipamento) | 0.038 | 2806.94 | 106.664 |
| mq06vib020 | h | Régua vibradora de 3 m. (equipamento) | 0.032 | 1414.07 | 45.250 |
| mq06fra010 | h | Talocha mecânica de betão. (equipamento) | 0.555 | 1535.19 | 852.030 |
| mq06aca030 | h | Polidora para pavimentos de betão, composta por pratos giratórios aos que se acoplam uma série de mós abrasivas diamantadas, refrigeradas com água, com sistema de aspiração. (equipamento) | 0.2 | 3832.97 | 766.594 |
| mo121 | h | Oficial de 1ª aplicador de pavimentos industriais. (mão de obra) | 0.732 | 1055.59 | 772.692 |
| mo122 | h | Ajudante de aplicador de pavimentos industriais. (mão de obra) | 0.889 | 620.64 | 551.749 |
| % | % | Custos directos complementares | 2 % | 8677.259 | 173.545 |
|  |  | Custos directos |  |  | 8850.804 |

Resíduos:
- colocação: mt10hmf020mb Betão simples C12/15 (X0(P); D12; S3; Cl 1,0), fabricado em central, segundo NP EN 206; factor de resíduo 0.00113103
- colocação: mt08frb010a; factor de resíduo 0.0275
- colocação: mt09bnc010s; factor de resíduo 0.0063

## Recursos

**mt10hmf020mb** m³ Betão simples C12/15 (X0(P); D12; S3; Cl 1,0), fabricado em central, segundo NP EN 206
Dados técnicos: Custo energético 1840.000 MJ; Emissão de CO2 230.000 kg; Código LER 17 01 01; Massa do elemento 2300 kg; Volume 1.533333 m3

**mt08frb010a** kg Fibras de polipropileno MasterFiber 022 "MBCC de Sika"
Dados técnicos: Custo energético 93.221 MJ; Emissão de CO2 2.924 kg; Código LER 17 02 03; Massa do elemento 1 kg; Volume 0.001667 m3
Resíduos:
- embalagem: re170203 Plástico. (componente de resíduo); rendimento 0.003 kg; Código LER 17 02 03; Massa do elemento 1 kg; Volume 0.001667 m3

**mt09bnc010s** kg Argamassa endurecedora
Dados técnicos: Custo energético 2.394 MJ; Emissão de CO2 0.194 kg; Código LER 17 01 01; Massa do elemento 1 kg; Volume 0.000667 m3
Resíduos:
- embalagem: re150101 Embalagens de papel e cartão. (componente de resíduo); rendimento 0.014 kg; Código LER 15 01 01; Massa do elemento 1 kg; Volume 0.001333 m3
- embalagem: re170201 Madeira. (componente de resíduo); rendimento 0.001 kg; Código LER 17 02 01; Massa do elemento 1 kg; Volume 0.000909 m3
- embalagem: re170203 Plástico; rendimento 0.003 kg
