# Revestimento de pavimento industrial ou decorativo, sistema "MBCC de Sika"

- Propriedade do ficheiro: CYPE Ingenieros S.A.
- Formato: FIEBDC-3/2016
- Programa: Gerador de preços para construção civil. CYPE Ingenieros, S.A.
- Data: 17/04/2024
- Âmbito geográfico: Angola
- Moeda: AOA
- Custos indirectos: 3 %
- IVA: 18 %

## R Revestimentos

### RS Pavimentos

#### RSI Sistemas de pavimentos industriais e decorativos

**RSI050** m² Revestimento de pavimento industrial ou decorativo, sistema "MBCC de Sika".
Revestimento de pavimento industrial, realizado sobre base de betão endurecido, com o sistema MasterTop 1273 "MBCC de Sika", apto para áreas de produção com solicitações mecânicas, através da aplicação sucessiva de: primário incolor de dois componentes, MasterTop P 622 "MBCC de Sika", à base de resina epóxi sem dissolventes, de baixa viscosidade (0,4 kg/m²), polvilhada com inerte de quartzo natural, MasterTop F5 "MBCC de Sika", de granulometria compreendida entre 0,4 e 1,0 mm (0,9 kg/m²); camada base formada por uma mistura de revestimento antiestático de dois componentes, MasterTop BC 372 "MBCC de Sika", à base de resina epóxi sem dissolventes e pigmentos, cor Gris Piedra RAL 7030 e inerte de quartzo natural, MasterTop F1 "MBCC de Sika", de granulometria compreendida entre 0,18 e 0,3 mm, com uma proporção em peso 1:0,7 (3,75 kg/m²) e camada de acabamento de verniz de dois componentes para interior, MasterTop TC 445 "MBCC de Sika", à base de poliuretano alifático e dissolvente, cor vermelho RAL 3013, acabamento mate, textura lisa, para aplicar com rolo de pelo curto (0,15 kg/m²).
Critérios considerados na determinação do preço da unidade de obra: O preço não inclui a superfície suporte nem a execução e a vedação das juntas.
Inclui: Limpeza da superfície suporte. Implantação das juntas e panos de trabalho. Aplicação de primário. Polvilhamento com inerte de quartzo sobre o primário. Aplicação da camada base. Aplicação da camada de acabamento. Limpeza final do pavimento.
Critério de medição de projecto: Superfície medida em projecção horizontal, segundo documentação gráfica de Projecto.
Critério de medição de obra: Medir-se-á, em projecção horizontal, a superfície realmente executada segundo especificações de Projecto.

| Código | Un | Descrição | Rendimento | Preço | Importância |
|---|---|---|---|---|---|
| mt27upx040c | kg | Primário incolor de dois componentes, MasterTop P 622 "MBCC de Sika", à base de resina epóxi sem dissolventes, de baixa viscosidade, para aplicar sobre superfície suporte de betão ou de argamassa. (material) | 0.4 | 15302.51 | 6121.004 |
| mt15bas130c | kg | Inerte de quartzo natural, MasterTop F5 "MBCC de Sika", de granulometria compreendida entre 0,4 e 1,0 mm, para utilizar como carga mineral em combinação com resinas epóxi ou poliuretano. (material) | 0.9 | 879.86 | 791.874 |
| mt27upx070a | kg | Revestimento antiestático de dois componentes, MasterTop BC 372 "MBCC de Sika", à base de resina epóxi sem dissolventes e pigmentos, cor Gris Piedra RAL 7030, para a realização de pavimentos. (material) | 2.213 | 11818.72 | 26154.827 |
| mt15bas130a | kg | Inerte de quartzo natural, MasterTop F1 "MBCC de Sika", de granulometria compreendida entre 0,18 e 0,3 mm, para utilizar como carga mineral em combinação com resinas epóxi ou poliuretano. (material) | 1.538 | 1046.32 | 1609.240 |
| mt27upx020oh | kg | Verniz de dois componentes para interior, MasterTop TC 445 "MBCC de Sika", à base de poliuretano alifático e dissolvente, cor vermelho RAL 3013, acabamento mate, textura lisa, para aplicar com rolo de pelo curto, com resistência aos raios UV e à intempérie e com alta resistência aos agentes químicos. (material) | 0.15 | 20094.2 | 3014.130 |
| mo121 | h | Oficial de 1ª aplicador de pavimentos industriais. (mão de obra) | 0.498 | 1028.94 | 512.412 |
| mo122 | h | Ajudante de aplicador de pavimentos industriais. (mão de obra) | 0.498 | 604.97 | 301.275 |
| % | % | Custos directos complementares | 2 % | 38504.762 | 770.095 |
|  |  | Custos directos |  |  | 39274.857 |

Resíduos:
- colocação: mt27upx040c; factor de resíduo 0.03
- colocação: mt15bas130c; factor de resíduo 0.004231
- colocação: mt15bas130a; factor de resíduo 0.003
- colocação: mt27upx020oh; factor de resíduo 0.0275

## Recursos

**mt27upx040c** kg Primário incolor de dois componentes
Dados técnicos: Custo energético 86.761 MJ; Emissão de CO2 3.294 kg; Código LER 17 09 04; Massa do elemento 1 kg; Volume 0.000667 m3
Resíduos:
- embalagem: re170203 Plástico. (componente de resíduo); rendimento 0.003 kg; Código LER 17 02 03; Massa do elemento 1 kg; Volume 0.001667 m3

**mt15bas130c** kg Inerte de quartzo natural
Dados técnicos: Custo energético 0.075 MJ; Emissão de CO2 0.004 kg; Código LER 01 04 08; Massa do elemento 1 kg; Volume 0.000667 m3

**mt15bas130a** kg Inerte de quartzo natural
Dados técnicos: Custo energético 0.075 MJ; Emissão de CO2 0.004 kg; Código LER 01 04 08; Massa do elemento 1 kg; Volume 0.000667 m3

**mt27upx020oh** kg Verniz de dois componentes para interior
Dados técnicos: Custo energético 32.566 MJ; Emissão de CO2 1.931 kg; Código LER 08 01 11; Massa do elemento 1 kg; Volume 0.001111 m3
Resíduos:
- embalagem: re150104 Embalagens de metal. (componente de resíduo); rendimento 0.08 kg; Código LER 15 01 04; Massa do elemento 1 kg; Volume 0.001667 m3
