# Vedação de junta em pavimento contínuo de betão, com massa vedante

- Propriedade do ficheiro: CYPE Ingenieros S.A.
- Formato: FIEBDC-3/2016
- Programa: Gerador de preços para construção civil. CYPE Ingenieros, S.A.
- Data: 26/10/2024
- Âmbito geográfico: Angola
- Moeda: AOA
- Custos indirectos: 3 %
- IVA: 18 %

## R Revestimentos

### RS Pavimentos

#### RSN Juntas em pavimentos contínuos de betão

**RSN130** m Vedação de junta em pavimento contínuo de betão, com massa vedante.
Vedação de junta de 10 mm de largura e 20 mm de profundidade em pavimento contínuo de betão, através da colocação de cordão de polietileno expandido de células fechadas, de secção circular de 6 mm de diâmetro como obturador de fundo; aplicação com trincha de primário monocomponente à base de poliuretano, incolor nos bordos da junta; e posterior aplicação com pistola manual o pneumática, de massa elastomérica monocomponente à base de poliuretano, de cor branca, como material de vedação. Inclusive fita adesiva de pintor para protecção dos bordos da junta.
Inclui: Limpeza e preparação do interior da junta. Colocação do cordão para preenchimento do fundo. Aplicação de primário. Aplicação do material vedante.
Critério de medição de projecto: Comprimento medido segundo documentação gráfica de Projecto.
Critério de medição de obra: Medir-se-á o comprimento realmente executado segundo especificações de Projecto.

| Código | Un | Descrição | Rendimento | Preço | Importância |
|---|---|---|---|---|---|
| mt27wav020b | m | Fita adesiva de pintor, de 50 mm de largura. (material) | 2 | 247.09 | 494.180 |
| mt15bas010c | m | Cordão de polietileno expandido de células fechadas, de secção circular de 15 mm de diâmetro, para o enchimento de fundo de junta. (material) | 1.05 | 95.87 | 100.664 |
| mt15bas020a | l | Primário monocomponente à base de poliuretano, incolor, para melhorar a coesão dos bordos da junta a vedar e incrementar a aderência com a massa vedante. (material) | 0.01 | 24339.12 | 243.391 |
| mt15bas030a | Ud | Cartucho de massa elastomérica monocomponente à base de poliuretano, de cor branca, de 600 ml, tipo F-25 HM segundo EN ISO 11600, de alta aderência e de endurecimento rápido, com elevadas propriedades elásticas, resistência à intempérie, ao envelhecimento e aos raios UV, apta para estar em contacto com agua potável, dureza Shore A aproximada de 35 e alongamento em ruptura > 600%, segundo EN ISO 11600. (material) | 0.167 | 7885.34 | 1316.852 |
| mo020 | h | Oficial de 1ª construção. (mão de obra) | 0.271 | 1055.59 | 286.065 |
| % | % | Custos directos complementares | 2 % | 2441.152 | 48.823 |
|  |  | Custos directos |  |  | 2489.975 |

Resíduos:
- colocação: mt27wav020b Fita adesiva de pintor, de 50 mm de largura; factor de resíduo 0.0440299
- colocação: mt15bas010c; factor de resíduo 0.044
- colocação: mt15bas020a; factor de resíduo 0.03
- colocação: mt15bas030a; factor de resíduo 0.06

## Recursos

**mt27wav020b** m Fita adesiva de pintor, de 50 mm de largura
Dados técnicos: Custo energético 0.004 MJ; Emissão de CO2 0.006 kg; Código LER 20 01 01; Massa do elemento 0.0067 kg; Volume 0.000009 m3

**mt15bas010c** m Cordão de polietileno expandido de células fechadas
Dados técnicos: Custo energético 28.456 MJ; Emissão de CO2 0.742 kg; Código LER 17 02 03; Massa do elemento 0.168 kg; Volume 0.00028 m3
Resíduos:
- embalagem: re170201 Madeira. (componente de resíduo); rendimento 0.04 kg; Código LER 17 02 01; Massa do elemento 1 kg; Volume 0.000909 m3

**mt15bas020a** l Primário monocomponente à base de poliuretano
Dados técnicos: Custo energético 123.182 MJ; Emissão de CO2 5.983 kg; Código LER 17 09 04; Massa do elemento 0.85 kg; Volume 0.000567 m3
Resíduos:
- embalagem: re150104 Embalagens de metal. (componente de resíduo); rendimento 0.064 kg; Código LER 15 01 04; Massa do elemento 1 kg; Volume 0.001667 m3

**mt15bas030a** Ud Cartucho de massa elastomérica monocomponente à base de poliuretano
Dados técnicos: Custo energético 113.498 MJ; Emissão de CO2 5.521 kg; Código LER 17 09 04; Massa do elemento 0.72 kg; Volume 0.00048 m3
Resíduos:
- embalagem: re170203 Plástico. (componente de resíduo); rendimento 0.1 kg; Código LER 17 02 03; Massa do elemento 1 kg; Volume 0.001667 m3
