# Viga falsa contínua de placas de escaiola

- Propriedade do ficheiro: CYPE Ingenieros S.A.
- Formato: FIEBDC-3/2016
- Programa: Gerador de preços para construção civil. CYPE Ingenieros, S.A.
- Data: 26/10/2024
- Âmbito geográfico: Angola
- Moeda: AOA
- Custos indirectos: 3 %
- IVA: 18 %

## R Revestimentos

### RT Tectos falsos em interiores

#### RTA Contínuos, de placas de escaiola

**RTA021** m Viga falsa contínua de placas de escaiola.
Formação de viga falsa contínua de 20x20 cm de secção, com duas faces de placas de escaiola com nervuras e acabamento liso, fixadas através de estopada pendente. Incluindo arame de atar de aço galvanizado para fixações.
Inclui: Marcação do traçado nos paramentos. Disposição e corte das peças. Humidificação da base de fixação. Aplicação da massa de colagem. Colocação e enchimento das juntas das peças. Correcção de falhas de encontros entre peças, esquinas e cantos.
Critério de medição de projecto: Comprimento medido segundo documentação gráfica de Projecto.
Critério de medição de obra: Medir-se-á o comprimento realmente executado segundo especificações de Projecto.

| Código | Un | Descrição | Rendimento | Preço | Importância |
|---|---|---|---|---|---|
| mt12fpe010b | m² | Placa de escaiola com nervuras, de 100x60 cm e de 8 mm de espessura (20 mm de espessura total, incluindo as nervuras), com canto recto e acabamento liso, sem revestir, para tectos falsos. (material) | 0.42 | 3842.23 | 1613.737 |
| mt12fac010 | kg | Fibras vegetais em rolos. (material) | 0.088 | 1667.84 | 146.770 |
| mt09pes010 | m³ | Pasta de escaiola, segundo EN 13279-1. (material) | 0.002 | 32810.88 | 65.622 |
| mo035 | h | Oficial de 1ª escaiolador. (mão de obra) | 0.433 | 1055.59 | 457.070 |
| mo117 | h | Operário escaiolador. (mão de obra) | 0.433 | 596.7 | 258.371 |
| % | % | Custos directos complementares | 2 % | 2541.570 | 50.831 |
|  |  | Custos directos |  |  | 2592.401 |

Resíduos:
- colocação: mt12fpe010b; factor de resíduo 0.021
- colocação: mt12fac010 Fibras vegetais em rolos; factor de resíduo 0.0175
- colocação: mt09pes010 Pasta de escaiola, segundo EN 13279-1; factor de resíduo 0.0053

## Recursos

**mt12fpe010b** m² Placa de escaiola com nervuras
Dados técnicos: Custo energético 22.696 MJ; Emissão de CO2 1.009 kg; Código LER 17 08 02; Massa do elemento 6.6 kg; Volume 0.0066 m3
Resíduos:
- embalagem: re170203 Plástico. (componente de resíduo); rendimento 0.004 kg; Código LER 17 02 03; Massa do elemento 1 kg; Volume 0.001667 m3

**mt12fac010** kg Fibras vegetais em rolos
Dados técnicos: Custo energético 25.100 MJ; Emissão de CO2 -1.720 kg; Código LER 20 02 01; Massa do elemento 1 kg; Volume 0.000667 m3

**mt09pes010** m³ Pasta de escaiola, segundo EN 13279-1
Dados técnicos: Custo energético 2846.250 MJ; Emissão de CO2 107.250 kg; Código LER 17 08 02; Massa do elemento 825 kg; Volume 0.825 m3
