# Remate para tecto falso amovível de placas de escaiola

- Propriedade do ficheiro: CYPE Ingenieros S.A.
- Formato: FIEBDC-3/2016
- Programa: Gerador de preços para construção civil. CYPE Ingenieros, S.A.
- Data: 17/04/2024
- Âmbito geográfico: Angola
- Moeda: AOA
- Custos indirectos: 3 %
- IVA: 18 %

## R Revestimentos

### RT Tectos falsos em interiores

#### RTB Amovíveis, de placas de escaiola

**RTB020** m Remate para tecto falso amovível de placas de escaiola.
Formação de remate vertical em mudança de nível de tecto falso amovível, através de placas de escaiola com nervuras e acabamento liso sobre perfis metálicos, para fechar um espaço de 20 cm de altura. Inclusive fixações para a ancoragem dos perfis e pasta de escaiola.
Inclui: Marcação do traçado do remate nos paramentos. Disposição e corte das peças. Humidificação da base de fixação. Montagem dos perfis. Colocação e enchimento das juntas das peças. Correcção de falhas de encontros entre peças, esquinas e cantos.
Critério de medição de projecto: Comprimento medido segundo documentação gráfica de Projecto.
Critério de medição de obra: Medir-se-á o comprimento realmente executado segundo especificações de Projecto.

| Código | Un | Descrição | Rendimento | Preço | Importância |
|---|---|---|---|---|---|
| mt12fpe010b | m² | Placa de escaiola com nervuras, de 100x60 cm e de 8 mm de espessura (20 mm de espessura total, incluindo as nervuras), com canto recto e acabamento liso, sem revestir, para tectos falsos. (material) | 0.224 | 3697.81 | 828.309 |
| mt09pes010 | m³ | Pasta de escaiola, segundo EN 13279-1. (material) | 0.002 | 32369.69 | 64.739 |
| mt12psg225 | m | Perfil de aço galvanizado, para a sustentação de remate em tectos falsos amovível. (material) | 2.1 | 2627.7 | 5518.170 |
| mt12psg230 | Ud | Forquilha de aço galvanizado. (material) | 0.55 | 820.41 | 451.226 |
| mt12psg231 | Ud | Peça de união. (material) | 0.55 | 1034.44 | 568.942 |
| mo035 | h | Oficial de 1ª escaiolador. (mão de obra) | 0.656 | 1028.94 | 674.985 |
| mo117 | h | Operário escaiolador. (mão de obra) | 0.656 | 581.64 | 381.556 |
| % | % | Custos directos complementares | 2 % | 8487.927 | 169.759 |
|  |  | Custos directos |  |  | 8657.686 |

Resíduos:
- colocação: mt12fpe010b; factor de resíduo 0.021
- colocação: mt09pes010 Pasta de escaiola, segundo EN 13279-1; factor de resíduo 0.0053

## Recursos

**mt12fpe010b** m² Placa de escaiola com nervuras
Dados técnicos: Custo energético 22.696 MJ; Emissão de CO2 1.009 kg; Código LER 17 08 02; Massa do elemento 6.6 kg; Volume 0.0066 m3
Resíduos:
- embalagem: re170203 Plástico. (componente de resíduo); rendimento 0.004 kg; Código LER 17 02 03; Massa do elemento 1 kg; Volume 0.001667 m3

**mt09pes010** m³ Pasta de escaiola, segundo EN 13279-1
Dados técnicos: Custo energético 2846.250 MJ; Emissão de CO2 107.250 kg; Código LER 17 08 02; Massa do elemento 825 kg; Volume 0.825 m3
