# Tecto falso amovível de placas de escaiola

- Propriedade do ficheiro: CYPE Ingenieros S.A.
- Formato: FIEBDC-3/2016
- Programa: Gerador de preços para construção civil. CYPE Ingenieros, S.A.
- Data: 17/04/2024
- Âmbito geográfico: Angola
- Moeda: AOA
- Custos indirectos: 3 %
- IVA: 18 %

## R Revestimentos

### RT Tectos falsos em interiores

#### RTB Amovíveis, de placas de escaiola

**RTB025** m² Tecto falso amovível de placas de escaiola.
Tecto falso amovível suspenso, situado a uma altura menor de 4 m, constituído por: ESTRUTURA: perfis à vista acabamento lacado, cor branca, compreendendo perfis primários e secundários, suspensos da laje ou elemento de suporte com varões e suspensões; PLACAS: placas de escaiola, de superfície fissurada, 60x60 cm. Inclusive perfis angulares, fixações para a ancoragem dos perfis e acessórios de montagem.
Inclui: Marcação dos eixos da malha modular. Nivelamento e fixação dos perfis perimetrais. Implantação dos perfis primários da trama. Sinalização dos pontos de ancoragem à laje ou elemento de suporte. Nivelamento e suspensão dos perfis primários e secundários da trama. Corte das placas. Colocação das placas. Resolução de encontros e pontos singulares.
Critério de medição de projecto: Superfície medida entre paramentos, segundo documentação gráfica de Projecto, sem descontar aberturas para instalações.
Critério de medição de obra: Medir-se-á a superfície realmente executada segundo especificações de Projecto, sem descontar aberturas para instalações.

| Código | Un | Descrição | Rendimento | Preço | Importância |
|---|---|---|---|---|---|
| mt12fac020b | Ud | Varão metálico de aço galvanizado de 6 mm de diâmetro. (material) | 1 | 380.48 | 380.480 |
| mt12fac030a | m | Perfis à vista com acabamento lacado cor branca, para tectos falsos amovíveis, inclusive peças complementares e especiais. (material) | 4 | 1034.44 | 4137.760 |
| mt12fac060 | Ud | Perfil angular para remates perimetrais. (material) | 0.6 | 737.18 | 442.308 |
| mt12fac050 | Ud | Acessórios para a colocação de tectos falsos amovíveis. (material) | 0.2 | 1914.3 | 382.860 |
| mt12fpe020a | m² | Placa de escaiola, de superfície fissurada, 60x60 cm, para colocar sobre perfis à vista em tectos falsos amovíveis. (material) | 1.02 | 5945.03 | 6063.931 |
| mo035 | h | Oficial de 1ª escaiolador. (mão de obra) | 0.302 | 1028.94 | 310.740 |
| mo117 | h | Operário escaiolador. (mão de obra) | 0.302 | 581.64 | 175.655 |
| % | % | Custos directos complementares | 2 % | 11893.734 | 237.875 |
|  |  | Custos directos |  |  | 12131.609 |

Resíduos:
- colocação: mt12fac020b Varão metálico de aço galvanizado de 6 mm de diâmetro; factor de resíduo 0.0188
- colocação: mt12fac030a; factor de resíduo 0.02
- colocação: mt12fac060 Perfil angular para remates perimetrais; factor de resíduo 0.0188
- colocação: mt12fpe020a Placa de escaiola, de superfície fissurada, 60x60 cm, para colocar sobre perfis à vista em tectos falsos amovíveis; factor de resíduo 0.021

## Recursos

**mt12fac020b** Ud Varão metálico de aço galvanizado de 6 mm de diâmetro
Dados técnicos: Custo energético 3.803 MJ; Emissão de CO2 0.261 kg; Código LER 17 04 05; Massa do elemento 0.055 kg; Volume 0.000026 m3
Resíduos:
- embalagem: re170203 Plástico. (componente de resíduo); rendimento 0.025 kg; Código LER 17 02 03; Massa do elemento 1 kg; Volume 0.001667 m3

**mt12fac030a** m Perfis à vista com acabamento lacado cor branca
Dados técnicos: Custo energético 3.335 MJ; Emissão de CO2 0.172 kg; Código LER 17 04 05; Massa do elemento 0.29 kg; Volume 0.000138 m3
Resíduos:
- embalagem: re170203 Plástico; rendimento 0.005 kg

**mt12fac060** Ud Perfil angular para remates perimetrais
Dados técnicos: Custo energético 10.218 MJ; Emissão de CO2 0.714 kg; Código LER 17 04 05; Massa do elemento 0.265 kg; Volume 0.000126 m3
Resíduos:
- embalagem: re170203 Plástico; rendimento 0.025 kg

**mt12fpe020a** m² Placa de escaiola, de superfície fissurada, 60x60 cm, para colocar sobre perfis à vista em tectos falsos amovíveis
Dados técnicos: Custo energético 22.696 MJ; Emissão de CO2 1.009 kg; Código LER 17 08 02; Massa do elemento 6.6 kg; Volume 0.0066 m3
Resíduos:
- embalagem: re170203 Plástico; rendimento 0.004 kg
