# Alçapão Gyptone Access Big Sixto 63 "PLACO", de 600x600 mm, para tecto falso contínuo de placas de gesso laminado perfuradas fono-absorventes Gyptone Continuo

- Propriedade do ficheiro: CYPE INGENIEROS, S.A.
- Formato: FIEBDC-3/2002
- Âmbito geográfico: Angola
- Moeda: AOA
- Custos indirectos: 3.00 %
- IVA: 18.00 %

**RTC019** Ud Alçapão Gyptone Access Big Sixto 63 "PLACO", de 600x600 mm, para tecto falso contínuo de placas de gesso laminado perfuradas fono-absorventes Gyptone Continuo.
Alçapão Gyptone Access Big Sixto 63 "PLACO", de 600x600 mm, formado por aro e tampa de 510x510 mm, para tecto falso contínuo de placas de gesso laminado perfuradas fono-absorventes Gyptone Continuo. Inclusive fixações, elementos de suspensão, parafusos, tratamento de juntas e acessórios de montagem.
Inclui: Marcação e corte da placa de gesso laminado. Colocação e aparafusamento dos perfis. Colocação e aparafusamento do aro. Tratamento de juntas. Colocação da tampa.
Critério de medição de projecto: Número de unidades previstas, segundo documentação gráfica de Projecto.
Critério de medição de obra: Medir-se-á o número de unidades realmente colocadas segundo especificações de Projecto.
Critérios considerados na determinação do preço da unidade de obra: O preço inclui a resolução de encontros e pontos singulares.

| Código | Un | Descrição | Rendimento | Preço | Importância |
|---|---|---|---|---|---|
| mt12plp010 | m | Perfil metálico de aço galvanizado, F-530 "PLACO", fabricado através de laminação a frio, de 3000 mm de comprimento, 45x18 mm de secção e 0,6 mm de espessura, para a realização de revestimentos interiores autoportantes e tectos, segundo EN 14195. (material) | 1.200 | 647.80 | 777.36 |
| mt12plt010c | Ud | Parafuso auto-roscante TTPC 35 "PLACO", com cabeça de trombeta, de 35 mm de comprimento, para instalação de placas de gesso laminado sobre perfis de espessura inferior a 6 mm. (material) | 26.000 | 8.03 | 208.78 |
| mt12pla020f | Ud | Alçapão Gyptone Access Big Sixto 63 "PLACO", de 600x600 mm, formado por aro e tampa de 510x510 mm. (material) | 1.000 | 67874.36 | 67874.36 |
| mt12plm010a | kg | Massa de secagem em pó SN "PLACO"; Euroclasse A2-s1, d0 de reacção ao fogo, segundo NP EN 13501-1, intervalo de temperatura de trabalho de 5 a 30°C, para aplicação manual com fita de juntas, segundo EN 13963; para o tratamento das juntas das placas de gesso laminado. (material) | 0.300 | 576.38 | 172.91 |
| mt12plj010 | m | Fita microperfurada de papel, "PLACO", para acabamento de juntas de placas de gesso laminado. (material) | 1.200 | 21.56 | 25.87 |
| mo015 | h | Oficial de 1ª montador de tectos falsos. (mão de obra) | 0.938 | 630.15 | 591.08 |
| mo082 | h | Ajudante de montador de tectos falsos. (mão de obra) | 0.469 | 357.82 | 167.82 |
| % | % | Custos directos complementares | 2 % | 69818.18 | 1396.36 |
|  |  | Custos directos |  |  | 71214.54 |
