# Alçapão anti-radiações

- Propriedade do ficheiro: CYPE INGENIEROS, S.A.
- Formato: FIEBDC-3/2002
- Âmbito geográfico: Angola
- Moeda: AOA
- Custos indirectos: 3.00 %
- IVA: 18.00 %

**RTC021** Ud Alçapão anti-radiações, gama Especial, Safeboard, sistema "KNAUF", de 300x300 mm, formado por aro de alumínio e porta de placa de gesso laminado (1 Safeboard (DF), de 12,5 mm de espessura), para tecto falso contínuo de placas de gesso laminado. Inclusive acessórios de montagem.
Alçapão anti-radiações, gama Especial, Safeboard, sistema "KNAUF", de 300x300 mm, formado por aro de alumínio e porta de placa de gesso laminado (1 Safeboard (DF), de 12,5 mm de espessura), para tecto falso contínuo de placas de gesso laminado. Inclusive acessórios de montagem.
Inclui: Marcação e corte da placa de gesso laminado. Colocação do alçapão.
Critério de medição de projecto: Número de unidades previstas, segundo documentação gráfica de Projecto.
Critério de medição de obra: Medir-se-á o número de unidades realmente colocadas segundo especificações de Projecto.
Critérios considerados na determinação do preço da unidade de obra: O preço inclui a resolução de encontros e pontos singulares.

| Código | Un | Descrição | Rendimento | Preço | Importância |
|---|---|---|---|---|---|
| mt12ppk066a | Ud | Alçapão anti-radiações, gama Especial, Safeboard, sistema "KNAUF", de 300x300 mm, formado por aro de alumínio e porta de placa de gesso laminado (1 Safeboard (DF), de 12,5 mm de espessura). (material) | 1.000 | 210374.36 | 210374.36 |
| mo015 | h | Oficial de 1ª montador de tectos falsos. (mão de obra) | 0.402 | 630.15 | 253.32 |
| mo082 | h | Ajudante de montador de tectos falsos. (mão de obra) | 0.201 | 357.82 | 71.92 |
| % | % | Custos directos complementares | 2 % | 210699.60 | 4213.99 |
|  |  | Custos directos |  |  | 214913.59 |
