# Tecto falso contínuo de placas de gesso laminado, anti-radiações. Sistema "KNAUF"

- Propriedade do ficheiro: CYPE Ingenieros S.A.
- Formato: FIEBDC-3/2016
- Programa: Gerador de preços para construção civil. CYPE Ingenieros, S.A.
- Data: 17/04/2024
- Âmbito geográfico: Angola
- Moeda: AOA
- Custos indirectos: 3 %
- IVA: 18 %

## R Revestimentos

### RT Tectos falsos em interiores

#### RTC Contínuos, de placas de gesso laminado

**RTC026** m² Tecto falso contínuo de placas de gesso laminado, anti-radiações. Sistema "KNAUF".
Tecto falso contínuo suspenso, liso, situado a uma altura menor de 4 m, com nível de qualidade do acabamento Q1. Sistema K112.es "KNAUF" (12,5+0,5+1+27+27), constituído por: ESTRUTURA: estrutura metálica de aço galvanizado de mestras primárias 60/27 mm com uma modulação de 1000 mm e suspensas da laje ou elemento suporte de betão com ancoragens directas de 125 mm, para mestra 60/27, "KNAUF", e varões cada 750 mm, e mestras secundárias fixadas perpendicularmente às primárias com conectores tipo cavalete com uma modulação de 312,5 mm; PLACAS: uma camada de placas anti-radiações RX 12,5+0,5 mm "KNAUF" formadas por uma placa de gesso laminado DF / EN 520 - 625 / 2600 / 12,5, corta-fogo, revestidas numa das suas faces com uma lâmina de cartão e outra de chumbo de 0,5 mm. Inclusive perfis UD 28x27 "KNAUF", fixações para a ancoragem dos perfis, parafusos para a fixação das placas, fita acústica sob os perfis perimetrais, fita de chumbo de 1 mm de espessura atrás de cada perfil secundário, massa de juntas Safeboard Spachtel "KNAUF" e acessórios de montagem.
Inclui: Marcação dos eixos da estrutura metálica. Colocação da fita acústica. Nivelamento e fixação dos perfis perimetrais. Sinalização dos pontos de ancoragem à laje ou elemento de suporte. Nivelamento e suspensão dos perfis primários e secundários da estrutura. Corte das placas. Fixação das placas. Resolução de encontros e pontos singulares. Tratamento de juntas.
Critério de medição de projecto: Superfície medida entre paramentos, segundo documentação gráfica de Projecto, sem descontar aberturas para instalações.
Critério de medição de obra: Medir-se-á a superfície realmente executada segundo especificações de Projecto, sem deduzir as aberturas de superfície menor de 1 m².

| Código | Un | Descrição | Rendimento | Preço | Importância |
|---|---|---|---|---|---|
| mt12pfk012b | m | Perfil UD 28x27 de chapa de aço galvanizado, "KNAUF", espessura 0,6 mm. (material) | 0.4 | 1474.37 | 589.748 |
| mt12ptk030 | Ud | Fixação "KNAUF" para betão. (material) | 2.3 | 382.15 | 878.945 |
| mt12pek020ta | Ud | Ancoragem directa de 125 mm, para mestra 60/27, "KNAUF". (material) | 1.5 | 496.05 | 744.075 |
| mt12ptk010ab | Ud | Parafuso LN "KNAUF" 3,5x11. (material) | 3 | 13.52 | 40.560 |
| mt12pfk011a | m | Mestra 60/27 "KNAUF", de chapa de aço galvanizado. (material) | 4.4 | 2033.21 | 8946.124 |
| mt12pek020za | Ud | Conector, para mestra 60/27, "KNAUF". (material) | 0.9 | 233.88 | 210.492 |
| mt12pek020ra | Ud | Conector tipo cavalete, para mestra 60/27, "KNAUF". (material) | 3.6 | 280.36 | 1009.296 |
| mt12ark010a | m² | Placa anti-radiações RX 12,5+0,5 mm "KNAUF" formada por uma placa de gesso laminado DF / EN 520 - 625 / 2600 / 12,5, corta-fogo, revestida numa das suas faces com uma lâmina de cartão e outra de chumbo de 0,5 mm, segundo EN 14190; Euroclasse A2-s1, d0 de reacção ao fogo, segundo NP EN 13501-1. (material) | 1.05 | 92017.2 | 96618.060 |
| mt12ark020a | m | Fita de chumbo adesiva anti-radiações RX "KNAUF", de 50 mm de largura e 1 mm de espessura. (material) | 3.7 | 7763.02 | 28723.174 |
| mt12ptk010ce | Ud | Parafuso autoperfurante TN "KNAUF" 3,5x35. (material) | 37 | 14.1 | 521.700 |
| mt12pck020b | m | Fita acústica de dilatação, autocolante, de espuma de poliuretano de células fechadas "KNAUF", de 3,2 mm de espessura e 50 mm de largura, resistência térmica 0,10 m²°C/W, condutibilidade térmica 0,032 W/(m°C). (material) | 0.4 | 292.71 | 117.084 |
| mt12ark040a | kg | Massa de juntas Safeboard Spachtel "KNAUF", de presa rápida (30 minutos), Euroclasse A1 de reacção ao fogo, segundo NP EN 13501-1, intervalo de temperatura de trabalho de 5 a 30°C, para aplicação manual sem fita de juntas, segundo EN 13963. (material) | 0.388 | 4748.89 | 1842.569 |
| mo015 | h | Oficial de 1ª montador de tectos falsos. (mão de obra) | 0.415 | 1057.3 | 438.780 |
| mo082 | h | Ajudante de montador de tectos falsos. (mão de obra) | 0.415 | 604.97 | 251.063 |
| % | % | Custos directos complementares | 2 % | 140931.670 | 2818.633 |
|  |  | Custos directos |  |  | 143750.303 |

Resíduos:
- colocação: mt12pfk012b Perfil UD 28x27 de chapa de aço galvanizado, "KNAUF", espessura 0,6 mm; factor de resíduo 0.0188
- colocação: mt12pek020ta Ancoragem directa de 125 mm, para mestra 60/27, "KNAUF"; factor de resíduo 0.02
- colocação: mt12ptk010ab Parafuso LN "KNAUF" 3,5x11; factor de resíduo 0.005
- colocação: mt12pfk011a Mestra 60/27 "KNAUF", de chapa de aço galvanizado; factor de resíduo 0.0171714
- colocação: mt12pek020za Conector, para mestra 60/27, "KNAUF"; factor de resíduo 0.02
- colocação: mt12pek020ra Conector tipo cavalete, para mestra 60/27, "KNAUF"; factor de resíduo 0.02
- colocação: mt12ark010a; factor de resíduo 0.0045
- colocação: mt12ark020a Fita de chumbo adesiva anti-radiações RX "KNAUF", de 50 mm de largura e 1 mm de espessura; factor de resíduo 0.048
- colocação: mt12ptk010ce Parafuso autoperfurante TN "KNAUF" 3,5x35; factor de resíduo 0.00526316
- colocação: mt12pck020b; factor de resíduo 0.06
- colocação: mt12ark040a; factor de resíduo 0.0075

## Recursos

**mt12pfk012b** m Perfil UD 28x27 de chapa de aço galvanizado, "KNAUF", espessura 0,6 mm
Dados técnicos: Custo energético 52.191 MJ; Emissão de CO2 1.604 kg; Código LER 17 04 05; Massa do elemento 0.39 kg; Volume 0.000186 m3
Resíduos:
- embalagem: re170203 Plástico. (componente de resíduo); rendimento 0.005 kg; Código LER 17 02 03; Massa do elemento 1 kg; Volume 0.001667 m3

**mt12pek020ta** Ud Ancoragem directa de 125 mm, para mestra 60/27, "KNAUF"
Dados técnicos: Custo energético 4.732 MJ; Emissão de CO2 0.240 kg; Código LER 17 04 05; Massa do elemento 0.235 kg; Volume 0.000112 m3
Resíduos:
- embalagem: re170203 Plástico; rendimento 0.025 kg

**mt12ptk010ab** Ud Parafuso LN "KNAUF" 3,5x11
Dados técnicos: Custo energético 0.010 MJ; Emissão de CO2 0.001 kg; Código LER 17 04 05; Massa do elemento 0.001 kg
Resíduos:
- embalagem: re150101 Embalagens de papel e cartão. (componente de resíduo); rendimento 0.001 kg; Código LER 15 01 01; Massa do elemento 1 kg; Volume 0.001333 m3

**mt12pfk011a** m Mestra 60/27 "KNAUF", de chapa de aço galvanizado
Dados técnicos: Custo energético 74.764 MJ; Emissão de CO2 2.294 kg; Código LER 17 04 05; Massa do elemento 0.56 kg; Volume 0.000267 m3
Resíduos:
- embalagem: re170203 Plástico; rendimento 0.005 kg

**mt12pek020za** Ud Conector, para mestra 60/27, "KNAUF"
Dados técnicos: Custo energético 3.307 MJ; Emissão de CO2 0.166 kg; Código LER 17 04 05; Massa do elemento 0.09 kg; Volume 0.000043 m3
Resíduos:
- embalagem: re170203 Plástico; rendimento 0.025 kg

**mt12pek020ra** Ud Conector tipo cavalete, para mestra 60/27, "KNAUF"
Dados técnicos: Custo energético 3.503 MJ; Emissão de CO2 0.176 kg; Código LER 17 04 05; Massa do elemento 0.11 kg; Volume 0.000052 m3
Resíduos:
- embalagem: re170203 Plástico; rendimento 0.025 kg

**mt12ark010a** m² Placa anti-radiações RX 12,5+0,5 mm "KNAUF" formada por uma placa de gesso laminado DF / EN 520 - 625 / 2600 / 12,5
Dados técnicos: Custo energético 1060.645 MJ; Emissão de CO2 16.176 kg; Código LER 17 08 02; Massa do elemento 16 kg; Volume 0.016 m3
Resíduos:
- embalagem: re170203 Plástico; rendimento 0.015 kg

**mt12ark020a** m Fita de chumbo adesiva anti-radiações RX "KNAUF", de 50 mm de largura e 1 mm de espessura
Dados técnicos: Custo energético 60.897 MJ; Emissão de CO2 0.847 kg; Código LER 17 04 03; Massa do elemento 0.565 kg; Volume 0.000377 m3
Resíduos:
- embalagem: re170203 Plástico; rendimento 0.001 kg

**mt12ptk010ce** Ud Parafuso autoperfurante TN "KNAUF" 3,5x35
Dados técnicos: Custo energético 0.019 MJ; Emissão de CO2 0.002 kg; Código LER 17 04 05; Massa do elemento 0.0019 kg
Resíduos:
- embalagem: re150101 Embalagens de papel e cartão; rendimento 0.001 kg

**mt12pck020b** m Fita acústica de dilatação
Dados técnicos: Custo energético 1.712 MJ; Emissão de CO2 0.083 kg; Código LER 17 06 04; Massa do elemento 0.0112 kg; Volume 0.000019 m3
Resíduos:
- embalagem: re170203 Plástico; rendimento 0.001 kg

**mt12ark040a** kg Massa de juntas Safeboard Spachtel "KNAUF"
Dados técnicos: Custo energético 13.573 MJ; Emissão de CO2 0.475 kg; Código LER 17 08 02; Massa do elemento 1 kg; Volume 0.001 m3
Resíduos:
- embalagem: re170203 Plástico; rendimento 0.028 kg
