# Remate para tecto falso amovível de placas de gesso laminado

- Propriedade do ficheiro: CYPE Ingenieros S.A.
- Formato: FIEBDC-3/2016
- Programa: Gerador de preços para construção civil. CYPE Ingenieros, S.A.
- Data: 17/04/2024
- Âmbito geográfico: Angola
- Moeda: AOA
- Custos indirectos: 3 %
- IVA: 18 %

## R Revestimentos

### RT Tectos falsos em interiores

#### RTD Amovíveis, de placas de gesso laminado

**RTD010** m Remate para tecto falso amovível de placas de gesso laminado.
Formação de remate vertical em mudança de nível de tecto falso amovível, através de placas de gesso laminado fixadas sobre perfis metálicos, para fechar um espaço de 20 cm de altura. Inclusive massa de colagem para a fixação das placas e massa e fita para o tratamento de juntas.
Inclui: Marcação do traçado do remate nos paramentos. Disposição e corte das peças. Montagem dos perfis. Colocação das placas. Resolução de encontros e pontos singulares. Tratamento de juntas.
Critério de medição de projecto: Comprimento medido segundo documentação gráfica de Projecto.
Critério de medição de obra: Medir-se-á o comprimento realmente executado segundo especificações de Projecto.

| Código | Un | Descrição | Rendimento | Preço | Importância |
|---|---|---|---|---|---|
| mt12psg225 | m | Perfil de aço galvanizado, para a sustentação de remate em tectos falsos amovível. (material) | 2.1 | 2627.7 | 5518.170 |
| mt12psg010c | m² | Placa de gesso laminado A / EN 520 - 1200 / comprimento / 18 / com os bordos longitudinais afinados. (material) | 0.224 | 7462.08 | 1671.506 |
| mt12psg035a | kg | Massa de colagem, segundo EN 14496. (material) | 0.2 | 516.7 | 103.340 |
| mt12psg030a | kg | Massa de juntas, segundo EN 13963. (material) | 0.4 | 1072.02 | 428.808 |
| mt12psg040a | m | Fita microperfurada de papel, segundo EN 13963. (material) | 2.1 | 50.75 | 106.575 |
| mo015 | h | Oficial de 1ª montador de tectos falsos. (mão de obra) | 0.656 | 1057.3 | 693.589 |
| mo082 | h | Ajudante de montador de tectos falsos. (mão de obra) | 0.656 | 604.97 | 396.860 |
| % | % | Custos directos complementares | 2 % | 8918.848 | 178.377 |
|  |  | Custos directos |  |  | 9097.225 |

Resíduos:
- colocação: mt12psg010c Placa de gesso laminado A / EN 520 - 1200 / comprimento / 18 / com os bordos longitudinais afinados; factor de resíduo 0.018
- colocação: mt12psg035a Massa de colagem, segundo EN 14496; factor de resíduo 0.03
- colocação: mt12psg030a Massa de juntas, segundo EN 13963; factor de resíduo 0.03
- colocação: mt12psg040a Fita microperfurada de papel, segundo EN 13963; factor de resíduo 0.0440299

## Recursos

**mt12psg010c** m² Placa de gesso laminado A / EN 520 - 1200 / comprimento / 18 / com os bordos longitudinais afinados
Dados técnicos: Custo energético 390.349 MJ; Emissão de CO2 5.811 kg; Código LER 17 08 02; Massa do elemento 14.85 kg; Volume 0.01485 m3
Resíduos:
- embalagem: re170203 Plástico. (componente de resíduo); rendimento 0.004 kg; Código LER 17 02 03; Massa do elemento 1 kg; Volume 0.001667 m3

**mt12psg035a** kg Massa de colagem, segundo EN 14496
Dados técnicos: Custo energético 5.138 MJ; Emissão de CO2 0.246 kg; Código LER 17 08 02; Massa do elemento 1 kg; Volume 0.001 m3
Resíduos:
- embalagem: re170203 Plástico; rendimento 0.02 kg

**mt12psg030a** kg Massa de juntas, segundo EN 13963
Dados técnicos: Custo energético 12.798 MJ; Emissão de CO2 0.436 kg; Código LER 17 08 02; Massa do elemento 1 kg; Volume 0.001 m3
Resíduos:
- embalagem: re170203 Plástico; rendimento 0.02 kg

**mt12psg040a** m Fita microperfurada de papel, segundo EN 13963
Dados técnicos: Custo energético 0.004 MJ; Emissão de CO2 0.006 kg; Código LER 20 01 01; Massa do elemento 0.0067 kg; Volume 0.000009 m3
