# Tecto falso amovível de placas de gesso laminado

- Propriedade do ficheiro: CYPE Ingenieros S.A.
- Formato: FIEBDC-3/2016
- Programa: Gerador de preços para construção civil. CYPE Ingenieros, S.A.
- Data: 17/04/2024
- Âmbito geográfico: Angola
- Moeda: AOA
- Custos indirectos: 3 %
- IVA: 18 %

## R Revestimentos

### RT Tectos falsos em interiores

#### RTD Amovíveis, de placas de gesso laminado

**RTD020** m² Tecto falso amovível de placas de gesso laminado.
Tecto falso amovível suspenso, decorativo, situado a uma altura menor de 4 m, constituído por: ESTRUTURA: perfis à vista, de aço galvanizado, com sola de 24 mm de largura, compreendendo perfis primários e secundários, suspensos da laje ou elemento de suporte com varões e suspensões; PLACAS: placas de gesso laminado, acabamento sem revestir, de 1200x600x9,5 mm, de superfície lisa. Inclusive perfis angulares, fixações para a ancoragem dos perfis e acessórios de montagem.
Inclui: Marcação dos eixos da malha modular. Nivelamento e fixação dos perfis perimetrais. Implantação dos perfis primários da trama. Sinalização dos pontos de ancoragem à laje ou elemento de suporte. Nivelamento e suspensão dos perfis primários e secundários da trama. Corte das placas. Colocação das placas. Resolução de encontros e pontos singulares.
Critério de medição de projecto: Superfície medida entre paramentos, segundo documentação gráfica de Projecto, sem descontar aberturas para instalações.
Critério de medição de obra: Medir-se-á a superfície realmente executada segundo especificações de Projecto, sem descontar aberturas para instalações.

| Código | Un | Descrição | Rendimento | Preço | Importância |
|---|---|---|---|---|---|
| mt12psg220 | Ud | Fixação composta por bucha e parafuso 5x27. (material) | 0.84 | 76.45 | 64.218 |
| mt12psg190 | Ud | Varão de suspensão. (material) | 0.84 | 444.03 | 372.985 |
| mt12psg210a | Ud | Suspensão para tectos falsos suspensos. (material) | 0.84 | 430.72 | 361.805 |
| mt12psg210b | Ud | Seguro para a fixação da suspensão, em tectos falsos suspensos. (material) | 0.84 | 49.67 | 41.723 |
| mt12psg210c | Ud | Ligação superior para fixar o varão à suspensão, em tectos falsos suspensos. (material) | 0.84 | 663.3 | 557.172 |
| mt12psg200a | m | Perfil primário 24x38x3700 mm, de aço galvanizado, segundo EN 13964. (material) | 0.84 | 2249.01 | 1889.168 |
| mt12psg200b | m | Perfil secundário 24x32x600 mm, de aço galvanizado, segundo EN 13964. (material) | 0.84 | 2249.01 | 1889.168 |
| mt12psg200c | m | Perfil secundário 24x32x1200 mm, de aço galvanizado, segundo EN 13964. (material) | 1.67 | 2237.47 | 3736.575 |
| mt12psg200d | m | Perfil angular 25x25x3000 mm, de aço galvanizado, segundo EN 13964. (material) | 0.4 | 2076 | 830.400 |
| mt12psg020a | m² | Placa de gesso laminado, acabamento sem revestir, de 1200x600x9,5 mm, de superfície lisa, para tectos falsos amovíveis, segundo EN 13964. (material) | 1.02 | 6297.21 | 6423.154 |
| mo015 | h | Oficial de 1ª montador de tectos falsos. (mão de obra) | 0.302 | 1057.3 | 319.305 |
| mo082 | h | Ajudante de montador de tectos falsos. (mão de obra) | 0.302 | 604.97 | 182.701 |
| % | % | Custos directos complementares | 2 % | 16668.374 | 333.367 |
|  |  | Custos directos |  |  | 17001.741 |

Resíduos:
- colocação: mt12psg200a Perfil primário 24x38x3700 mm, de aço galvanizado, segundo EN 13964; factor de resíduo 0.0164517
- colocação: mt12psg200b Perfil secundário 24x32x600 mm, de aço galvanizado, segundo EN 13964; factor de resíduo 0.01645
- colocação: mt12psg200c Perfil secundário 24x32x1200 mm, de aço galvanizado, segundo EN 13964; factor de resíduo 0.0164885
- colocação: mt12psg200d Perfil angular 25x25x3000 mm, de aço galvanizado, segundo EN 13964; factor de resíduo 0.0170304
- colocação: mt12psg020a; factor de resíduo 0.018

## Recursos

**mt12psg200a** m Perfil primário 24x38x3700 mm, de aço galvanizado, segundo EN 13964
Dados técnicos: Custo energético 38.983 MJ; Emissão de CO2 1.201 kg; Código LER 17 04 05; Massa do elemento 0.29 kg; Volume 0.000138 m3
Resíduos:
- embalagem: re170203 Plástico. (componente de resíduo); rendimento 0.006 kg; Código LER 17 02 03; Massa do elemento 1 kg; Volume 0.001667 m3

**mt12psg200b** m Perfil secundário 24x32x600 mm, de aço galvanizado, segundo EN 13964
Dados técnicos: Custo energético 35.006 MJ; Emissão de CO2 1.080 kg; Código LER 17 04 05; Massa do elemento 0.26 kg; Volume 0.000124 m3
Resíduos:
- embalagem: re170203 Plástico; rendimento 0.006 kg

**mt12psg200c** m Perfil secundário 24x32x1200 mm, de aço galvanizado, segundo EN 13964
Dados técnicos: Custo energético 35.005 MJ; Emissão de CO2 1.080 kg; Código LER 17 04 05; Massa do elemento 0.26 kg; Volume 0.000124 m3
Resíduos:
- embalagem: re170203 Plástico; rendimento 0.006 kg

**mt12psg200d** m Perfil angular 25x25x3000 mm, de aço galvanizado, segundo EN 13964
Dados técnicos: Custo energético 31.016 MJ; Emissão de CO2 0.957 kg; Código LER 17 04 05; Massa do elemento 0.23 kg; Volume 0.00011 m3
Resíduos:
- embalagem: re170203 Plástico; rendimento 0.005 kg

**mt12psg020a** m² Placa de gesso laminado
Dados técnicos: Custo energético 206.266 MJ; Emissão de CO2 3.077 kg; Código LER 17 08 02; Massa do elemento 7.84 kg; Volume 0.00784 m3
Resíduos:
- embalagem: re170203 Plástico; rendimento 0.004 kg
