# Tecto falso contínuo para câmara frigorífica, de painéis sandwich isolantes, de aço

- Propriedade do ficheiro: CYPE Ingenieros S.A.
- Formato: FIEBDC-3/2016
- Programa: Gerador de preços para construção civil. CYPE Ingenieros, S.A.
- Data: 17/04/2024
- Âmbito geográfico: Angola
- Moeda: AOA
- Custos indirectos: 3 %
- IVA: 18 %

## R Revestimentos

### RT Tectos falsos em interiores

#### RTG Contínuos, para câmaras frigoríficas

**RTG010** m² Tecto falso contínuo para câmara frigorífica, de painéis sandwich isolantes, de aço.
Tecto falso contínuo suspenso, para câmara frigorífica de produtos refrigerados com temperatura ambiente superior a 0°C, situado a uma altura menor de 4 m, constituído por: ESTRUTURA: perfis à vista, compreendendo perfis primários omega, de alumínio lacado recoberto de PVC, suspensos da laje ou elemento de suporte com tensores, varões roscados M10, de 100 cm, parafusos de olhal e cabo de aço galvanizado de 4 mm de diâmetro, PAINÉIS: painéis sandwich isolantes com encaixe macho-fêmea de aço pré-lacado, de 120 mm de espessura e 1130 mm de largura, Euroclasse B-s2, d0 de reacção ao fogo segundo NP EN 13501-1, formados por dupla face metálica de chapa de aço pré-lacado, acabamento com tinta de poliéster para uso alimentar, cor branca, de espessura exterior 0,5 mm e espessura interior 0,5 mm e alma isolante de poliuretano de 40 kg/m³ de densidade média.
Inclui: Marcação dos eixos da estrutura metálica. Sinalização dos pontos de ancoragem à laje ou elemento de suporte. Nivelação e suspensão dos perfis primários da estrutura. Corte dos painéis. Colocação dos painéis. Resolução de encontros e pontos singulares.
Critério de medição de projecto: Superfície medida entre paramentos, segundo documentação gráfica de Projecto, sem descontar aberturas para instalações.
Critério de medição de obra: Medir-se-á a superfície realmente executada segundo especificações de Projecto.

| Código | Un | Descrição | Rendimento | Preço | Importância |
|---|---|---|---|---|---|
| mt12ppa040ee | m² | Painel sandwich isolante com encaixe macho-fêmea de aço pré-lacado, de 120 mm de espessura e 1130 mm de largura, Euroclasse B-s2, d0 de reacção ao fogo segundo NP EN 13501-1, formado por dupla face metálica de chapa de aço pré-lacado, acabamento com tinta de poliéster para uso alimentar, cor branca, de espessura exterior 0,5 mm e espessura interior 0,5 mm e alma isolante de poliuretano de densidade média 40 kg/m³, remates e acessórios; para câmaras frigoríficas com condições de temperatura ambiente superior a 0°C. (material) | 1.05 | 42258.24 | 44371.152 |
| mt12psa050 | Ud | Kit composto por perfil omega de alumínio lacado recoberto de PVC, com placa de fixação, de 4 m de comprimento, 4 tensores, 4 varões roscados M10, de 100 cm, com duas porcas e uma anilha, 4 parafusos de olhal com ligação roscada de aço zincado M10, cabo de aço galvanizado de 4 mm de diâmetro e 25 m de comprimento e 16 fixadores de cabos de aço galvanizado, para montagem de tecto falso contínuo em câmara frigorífica de painéis sandwich isolantes, de aço. (material) | 0.45 | 124845.67 | 56180.552 |
| mt13ccg030e | Ud | Parafuso auto-roscante de 4,2x13 mm de aço inoxidável, com anilha. (material) | 10 | 47.56 | 475.600 |
| mo053 | h | Oficial de 1ª montador de pré-fabricados interiores. (mão de obra) | 1.311 | 1057.3 | 1386.120 |
| mo100 | h | Ajudante de montador de pré-fabricados interiores. (mão de obra) | 1.311 | 604.97 | 793.116 |
| % | % | Custos directos complementares | 2 % | 103206.540 | 2064.131 |
|  |  | Custos directos |  |  | 105270.671 |

Resíduos:
- colocação: mt12ppa040ee; factor de resíduo 0.0072
- colocação: mt13ccg030e Parafuso auto-roscante de 4,2x13 mm de aço inoxidável, com anilha; factor de resíduo 0.005

## Recursos

**mt12ppa040ee** m² Painel sandwich isolante com encaixe macho-fêmea de aço pré-lacado
Dados técnicos: Custo energético 236.578 MJ; Emissão de CO2 11.891 kg; Código LER 17 04 05; Massa do elemento 13.05 kg; Volume 0.006214 m3
Resíduos:
- embalagem: re170203 Plástico. (componente de resíduo); rendimento 0.032 kg; Código LER 17 02 03; Massa do elemento 1 kg; Volume 0.001667 m3

**mt13ccg030e** Ud Parafuso auto-roscante de 4,2x13 mm de aço inoxidável, com anilha
Dados técnicos: Custo energético 0.124 MJ; Emissão de CO2 0.019 kg; Código LER 17 04 05; Massa do elemento 0.0026 kg; Volume 0.000001 m3
Resíduos:
- embalagem: re150101 Embalagens de papel e cartão. (componente de resíduo); rendimento 0.001 kg; Código LER 15 01 01; Massa do elemento 1 kg; Volume 0.001333 m3
