# Tecto falso amovível de grelha metálica. Sistema Fonotech Fonosteel "BUTECH"

- Propriedade do ficheiro: CYPE Ingenieros S.A.
- Formato: FIEBDC-3/2016
- Programa: Gerador de preços para construção civil. CYPE Ingenieros, S.A.
- Data: 21/12/2023
- Âmbito geográfico: Angola
- Moeda: AOA
- Custos indirectos: 3 %
- IVA: 18 %

## R Revestimentos

### RT Tectos falsos em interiores

#### RTL Amovíveis, metálicos

**RTL040** m² Tecto falso amovível de grelha metálica. Sistema Fonotech Fonosteel "BUTECH".
Tecto falso amovível suspenso, situado a uma altura menor de 4 m. Sistema Fonotech Fonosteel "BUTECH", constituído por: ESTRUTURA: perfis à vista de aço galvanizado pré-lacado, cor cinzento aço, com sola de 15 mm de largura; GRELHA METÁLICA: placas autoportantes, de grelha metálica, com quadrícula de 50x50 mm, modelo Steel Grid, de aço galvanizado lacado, cor a escolher do catálogo RAL "BUTECH" "PORCELANOSA GRUPO", de 600x600 mm e 0,6 mm de espessura, Euroclasse A-s2, d0 de reacção ao fogo, segundo EN 13168. Inclusive fixações para a ancoragem dos perfis e acessórios de montagem.
Inclui: Marcação dos eixos principais de suspensão. Sinalização dos pontos de ancoragem à laje ou elemento de suporte. Nivelamento e fixação dos perfis perimetrais. Disposição das grelhas. Resolução de encontros e pontos singulares. Execução de aberturas para recepção de possíveis elementos de ancoragem e/ou instalações.
Critério de medição de projecto: Superfície medida entre paramentos, segundo documentação gráfica de Projecto, sem descontar aberturas para instalações.
Critério de medição de obra: Medir-se-á a superfície realmente executada segundo especificações de Projecto, sem descontar aberturas para instalações.

| Código | Un | Descrição | Rendimento | Preço | Importância |
|---|---|---|---|---|---|
| mt12pmb015a | m² | Tecto falso amovível formado por placas autoportantes, de grelha metálica, com quadrícula de 50x50 mm, modelo Steel Grid, de aço galvanizado lacado, cor a escolher do catálogo RAL, "BUTECH" "PORCELANOSA GRUPO", de 600x600 mm e 0,6 mm de espessura, e Euroclasse A-s2, d0 de reacção ao fogo, segundo NP EN 13501-1; inclusive sistema de perfis à vista de aço galvanizado pré-lacado, cor cinzento aço, com sola de 15 mm de largura e varões de fixação. (material) | 1.02 | 70554.29 | 71965.376 |
| mo015 | h | Oficial de 1ª montador de tectos falsos. (mão de obra) | 0.315 | 992.81 | 312.735 |
| mo082 | h | Ajudante de montador de tectos falsos. (mão de obra) | 0.315 | 568.18 | 178.977 |
| % | % | Custos directos complementares | 2 % | 72457.088 | 1449.142 |
|  |  | Custos directos |  |  | 73906.230 |

Resíduos:
- colocação: mt12pmb015a; factor de resíduo 0.024

## Recursos

**mt12pmb015a** m² Tecto falso amovível formado por placas autoportantes
Dados técnicos: Custo energético 20.838 MJ; Emissão de CO2 0.589 kg; Código LER 17 06 04; Massa do elemento 1.7 kg; Volume 0.002833 m3
Resíduos:
- embalagem: re170203 Plástico. (componente de resíduo); rendimento 0.034 kg; Código LER 17 02 03; Massa do elemento 1 kg; Volume 0.001667 m3
