# Sanca de escaiola, para decoração perimetral de tecto

- Propriedade do ficheiro: CYPE Ingenieros S.A.
- Formato: FIEBDC-3/2016
- Programa: Gerador de preços para construção civil. CYPE Ingenieros, S.A.
- Data: 17/04/2024
- Âmbito geográfico: Angola
- Moeda: AOA
- Custos indirectos: 3 %
- IVA: 18 %

## R Revestimentos

### RT Tectos falsos em interiores

#### RTP Pré-fabricados de escaiola

**RTP040** m Sanca de escaiola, para decoração perimetral de tecto.
Escuro de escaiola, de 3x5x110 cm, para decoração perimetral de tecto, fixado com cola para escaiola. Inclusive acessórios de fixação.
Inclui: Marcação do traçado da sanca nos paramentos. Disposição e corte das peças. Humidificação da base de fixação. Espalhamento da cola. Colocação e enchimento das juntas das peças. Correcção de falhas de encontros entre peças, esquinas e cantos.
Critério de medição de projecto: Comprimento medido segundo documentação gráfica de Projecto.
Critério de medição de obra: Medir-se-á o comprimento realmente executado segundo especificações de Projecto.

| Código | Un | Descrição | Rendimento | Preço | Importância |
|---|---|---|---|---|---|
| mt12rea060aa | m | Escuro de escaiola, de 3x5x110 cm. (material) | 1.05 | 1912.81 | 2008.451 |
| mt09eyc030 | kg | Cola para escaiola. (material) | 0.15 | 65.26 | 9.789 |
| mo035 | h | Oficial de 1ª escaiolador. (mão de obra) | 0.21 | 1028.94 | 216.077 |
| % | % | Custos directos complementares | 2 % | 2234.317 | 44.686 |
|  |  | Custos directos |  |  | 2279.003 |

Resíduos:
- colocação: mt12rea060aa Escuro de escaiola, de 3x5x110 cm; factor de resíduo 0.018504

## Recursos

**mt12rea060aa** m Escuro de escaiola, de 3x5x110 cm
Dados técnicos: Custo energético 1.802 MJ; Emissão de CO2 0.081 kg; Código LER 17 08 02; Massa do elemento 0.5 kg; Volume 0.0005 m3
Resíduos:
- embalagem: re170203 Plástico. (componente de resíduo); rendimento 0.001 kg; Código LER 17 02 03; Massa do elemento 1 kg; Volume 0.001667 m3
