# Forno eléctrico

- Propriedade do ficheiro: CYPE Ingenieros S.A.
- Formato: FIEBDC-3/2016
- Programa: Gerador de preços para construção civil. CYPE Ingenieros, S.A.
- Data: 17/04/2024
- Âmbito geográfico: Angola
- Moeda: AOA
- Custos indirectos: 3 %
- IVA: 18 %

## S Equipamentos fixos e sinalização

### SC Cozinhas/lavandarias

#### SCE Electrodomésticos

**SCE040** Ud Forno eléctrico.
Forno eléctrico integrável, de 594 mm de largura, 590 mm de altura e 560 mm de profundidade, acabamento cromado mate, com capacidade para 57 l, classe de eficiência energética A.
Inclui: Marcação. Colocação do aparelho. Ligação à rede eléctrica. Verificação do seu correcto funcionamento.
Critério de medição de projecto: Número de unidades previstas, segundo documentação gráfica de Projecto.
Critério de medição de obra: Medir-se-á o número de unidades realmente colocadas segundo especificações de Projecto.

| Código | Un | Descrição | Rendimento | Preço | Importância |
|---|---|---|---|---|---|
| mt32hok010da | Ud | Forno eléctrico integrável, de 594 mm de largura, 590 mm de altura e 560 mm de profundidade, acabamento cromado mate, com capacidade para 57 l, classe de eficiência energética A, segundo o Regulamento Delegado (UE) N.º 65/2014. (material) | 1 | 450633.42 | 450633.420 |
| mo003 | h | Oficial de 1ª electricista. (mão de obra) | 0.656 | 1057.3 | 693.589 |
| % | % | Custos directos complementares | 2 % | 451327.009 | 9026.540 |
|  |  | Custos directos |  |  | 460353.549 |

## Recursos

**mt32hok010da** Ud Forno eléctrico integrável
Dados técnicos: Custo energético 627.736 MJ; Emissão de CO2 25.861 kg
Resíduos:
- embalagem: re150101 Embalagens de papel e cartão. (componente de resíduo); rendimento 1.341 kg; Código LER 15 01 01; Massa do elemento 1 kg; Volume 0.001333 m3
- embalagem: re170604 Materiais de isolamento não abrangidos em 17 06 01 e 17 06 03. (componente de resíduo); rendimento 0.067 kg; Código LER 17 06 04; Massa do elemento 1 kg; Volume 0.001667 m3
