# Separador de gorduras de aço inoxidável

- Propriedade do ficheiro: CYPE Ingenieros S.A.
- Formato: FIEBDC-3/2016
- Programa: Gerador de preços para construção civil. CYPE Ingenieros, S.A.
- Data: 17/04/2024
- Âmbito geográfico: Angola
- Moeda: AOA
- Custos indirectos: 3 %
- IVA: 18 %

## S Equipamentos fixos e sinalização

### SC Cozinhas/lavandarias

#### SCS Separadores de gorduras

**SCS010** Ud Separador de gorduras de aço inoxidável.
Separador de gorduras de aço inoxidável AISI 304, de 61 litros, de 0,75 litros/s de caudal máximo de águas cinzentas e de 500x350x350 mm, com tampa, cesta de gradagem extraível, válvula de esvaziamento, boca de entrada e boca de saída de 48 mm de diâmetro.
Inclui: Marcação. Montagem, ligação e verificação do seu correcto funcionamento.
Critério de medição de projecto: Número de unidades previstas, segundo documentação gráfica de Projecto.
Critério de medição de obra: Medir-se-á o número de unidades realmente executadas segundo especificações de Projecto.

| Código | Un | Descrição | Rendimento | Preço | Importância |
|---|---|---|---|---|---|
| mt46fgp100a | Ud | Separador de gorduras de aço inoxidável AISI 304, de 61 litros, de 0,75 litros/s de caudal máximo de águas cinzentas e de 500x350x350 mm, com tampa, cesta de gradagem extraível, válvula de esvaziamento, boca de entrada e boca de saída de 48 mm de diâmetro, para instalar por baixo de bancada. (material) | 1 | 219152.56 | 219152.560 |
| mo008 | h | Oficial de 1ª canalizador. (mão de obra) | 0.656 | 1057.3 | 693.589 |
| mo107 | h | Ajudante de canalizador. (mão de obra) | 0.656 | 603.82 | 396.106 |
| % | % | Custos directos complementares | 2 % | 220242.255 | 4404.845 |
|  |  | Custos directos |  |  | 224647.100 |

## Recursos

**mt46fgp100a** Ud Separador de gorduras de aço inoxidável AISI 304
Dados técnicos: Custo energético 5002.115 MJ; Emissão de CO2 738.171 kg
Resíduos:
- embalagem: re150101 Embalagens de papel e cartão. (componente de resíduo); rendimento 3.731 kg; Código LER 15 01 01; Massa do elemento 1 kg; Volume 0.001333 m3
