# Plantação de árvore

- Propriedade do ficheiro: CYPE Ingenieros S.A.
- Formato: FIEBDC-3/2016
- Programa: Gerador de preços para construção civil. CYPE Ingenieros, S.A.
- Data: 17/04/2024
- Âmbito geográfico: Angola
- Moeda: AOA
- Custos indirectos: 3 %
- IVA: 18 %

## U Infra-estruturas no logradouro

### UJ Jardins

#### UJP Fornecimento e plantação de espécies

**UJP010** Ud Plantação de árvore.
Plantação de Mimosa (Acacia dealbata) de 12 a 14 cm de perímetro de tronco a 1 m do solo, em cova de 60x60x60 cm realizada com meios mecânicos; fornecimento em contentor. Inclusive terra vegetal crivada e substratos vegetais fertilizados.
Inclui: Laboração e preparação do terreno com meios mecânicos. Adubação do terreno. Plantação. Colocação de tutor. Primeira rega.
Critério de medição de projecto: Número de unidades previstas, segundo documentação gráfica de Projecto.
Critério de medição de obra: Medir-se-á o número de unidades realmente executadas segundo especificações de Projecto.

| Código | Un | Descrição | Rendimento | Preço | Importância |
|---|---|---|---|---|---|
| mt48eap010a | Ud | Mimosa (Acacia dealbata) de 12 a 14 cm de perímetro de tronco a 1 m do solo; fornecimento em contentor de 50 litros, D=50 cm. (material) | 1 | 22052.05 | 22052.050 |
| mt48tie030a | m³ | Terra vegetal crivada, fornecida a granel. (material) | 0.1 | 3483.06 | 348.306 |
| mt48tie020 | kg | Adubo mineral complexo NPK 15-15-15. (material) | 0.01 | 121.25 | 1.213 |
| mt08aaa010a | m³ | Água. (material) | 0.04 | 279.7 | 11.188 |
| mq01exn020a | h | Retroescavadora hidráulica sobre pneus, de 105 kW. (equipamento) | 0.05 | 13652.19 | 682.610 |
| mq04dua020b | h | Dumper de descarga frontal de 2 t de carga útil. (equipamento) | 0.05 | 2730.44 | 136.522 |
| mo040 | h | Oficial de 1ª jardineiro. (mão de obra) | 0.197 | 1028.94 | 202.701 |
| mo115 | h | Operário jardineiro. (mão de obra) | 0.393 | 581.64 | 228.585 |
| % | % | Custos directos complementares | 2 % | 23663.175 | 473.264 |
|  |  | Custos directos |  |  | 24136.439 |

Resíduos:
- colocação: mt48tie030a Terra vegetal crivada, fornecida a granel; factor de resíduo 0.003
- colocação: mt48tie020 Adubo mineral complexo NPK 15-15-15; factor de resíduo 0.055

## Recursos

**mt48tie030a** m³ Terra vegetal crivada, fornecida a granel
Dados técnicos: Custo energético 151.700 MJ; Emissão de CO2 8.200 kg; Código LER 17 05 04; Massa do elemento 2050 kg; Volume 1.28125 m3

**mt48tie020** kg Adubo mineral complexo NPK 15-15-15
Dados técnicos: Custo energético 30.291 MJ; Emissão de CO2 3.674 kg; Código LER 06 10 99; Massa do elemento 1 kg; Volume 0.001111 m3
Resíduos:
- embalagem: re170203 Plástico. (componente de resíduo); rendimento 0.003 kg; Código LER 17 02 03; Massa do elemento 1 kg; Volume 0.001667 m3

**mt08aaa010a** m³ Água
Dados técnicos: Custo energético 60.000 MJ; Emissão de CO2 30.000 kg
