# Floreira

- Propriedade do ficheiro: CYPE Ingenieros S.A.
- Formato: FIEBDC-3/2016
- Programa: Gerador de preços para construção civil. CYPE Ingenieros, S.A.
- Data: 26/10/2024
- Âmbito geográfico: Angola
- Moeda: AOA
- Custos indirectos: 3 %
- IVA: 18 %

## U Infra-estruturas no logradouro

### UM Mobiliário urbano

#### UMJ Floreiras

**UMJ010** Ud Floreira.
Floreira quadrada de ferro fundido, de 60x60x50 cm, pintada em cor preto, com fixação por gravidade.
Inclui: Marcação de alinhamentos e níveis. Colocação e fixação das peças.
Critério de medição de projecto: Número de unidades previstas, segundo documentação gráfica de Projecto.
Critério de medição de obra: Medir-se-á o número de unidades realmente executadas segundo especificações de Projecto.

| Código | Un | Descrição | Rendimento | Preço | Importância |
|---|---|---|---|---|---|
| mt52mug100a | Ud | Floreira quadrada de ferro fundido, de 60x60x50 cm, pintada em cor preto. (material) | 1 | 1003180.47 | 1003180.470 |
| mo041 | h | Oficial de 1ª construção de obra civil. (mão de obra) | 0.433 | 1055.59 | 457.070 |
| mo087 | h | Ajudante de construção de obra civil. (mão de obra) | 0.708 | 620.64 | 439.413 |
| % | % | Custos directos complementares | 2 % | 1004076.953 | 20081.539 |
|  |  | Custos directos |  |  | 1024158.492 |

## Recursos

**mt52mug100a** Ud Floreira quadrada de ferro fundido, de 60x60x50 cm, pintada em cor preto
Dados técnicos: Custo energético 3125.121 MJ; Emissão de CO2 193.663 kg
Resíduos:
- embalagem: re150101 Embalagens de papel e cartão. (componente de resíduo); rendimento 1.467 kg; Código LER 15 01 01; Massa do elemento 1 kg; Volume 0.001333 m3
