# Pavimento amortecedor de impactos, de placas de borracha

- Propriedade do ficheiro: CYPE Ingenieros S.A.
- Formato: FIEBDC-3/2016
- Programa: Gerador de preços para construção civil. CYPE Ingenieros, S.A.
- Data: 17/04/2024
- Âmbito geográfico: Angola
- Moeda: AOA
- Custos indirectos: 3 %
- IVA: 18 %

## U Infra-estruturas no logradouro

### UM Mobiliário urbano

#### UMR Pavimentos amortecedores de impactos

**UMR030** m² Pavimento amortecedor de impactos, de placas de borracha.
Pavimento amortecedor de impactos, em parques infantis, formado por placas de borracha reciclada SBR, com os bordos macho-fêmea, cor preto, de 500x500x30 mm, encaixadas entre si como um puzzle e assentes com cola especial de poliuretano bicomponente, com placas de borracha com o bordo biselado em todo o seu perímetro.
Critérios considerados na determinação do preço da unidade de obra: O preço não inclui a superfície base nem a resolução do perímetro.
Inclui: Marcação. Corte das peças. Aplicação da cola. Colocação das placas de borracha. Limpeza final.
Critério de medição de projecto: Superfície medida segundo documentação gráfica de Projecto.
Critério de medição de obra: Medir-se-á a superfície realmente executada segundo especificações de Projecto.

| Código | Un | Descrição | Rendimento | Preço | Importância |
|---|---|---|---|---|---|
| mt47adc110a | kg | Cola especial de poliuretano bicomponente. (material) | 0.8 | 5547.55 | 4438.040 |
| mt47adc411ba | m² | Placa de borracha reciclada SBR, com os bordos macho-fêmea, cor preto, de 500x500x30 mm, com aglomerantes de poliuretano, segundo NP EN 1177. (material) | 1.04 | 29964.49 | 31163.070 |
| mo041 | h | Oficial de 1ª construção de obra civil. (mão de obra) | 0.131 | 1028.94 | 134.791 |
| mo087 | h | Ajudante de construção de obra civil. (mão de obra) | 0.131 | 604.97 | 79.251 |
| % | % | Custos directos complementares | 2 % | 35815.152 | 716.303 |
|  |  | Custos directos |  |  | 36531.455 |

Resíduos:
- colocação: mt47adc110a Cola especial de poliuretano bicomponente; factor de resíduo 0.038685

## Recursos

**mt47adc110a** kg Cola especial de poliuretano bicomponente
Dados técnicos: Custo energético 144.471 MJ; Emissão de CO2 7.014 kg; Código LER 17 09 04; Massa do elemento 1 kg; Volume 0.000667 m3
Resíduos:
- embalagem: re170203 Plástico. (componente de resíduo); rendimento 0.003 kg; Código LER 17 02 03; Massa do elemento 1 kg; Volume 0.001667 m3

**mt47adc411ba** m² Placa de borracha reciclada SBR
Dados técnicos: Custo energético 232.532 MJ; Emissão de CO2 12.837 kg
Resíduos:
- embalagem: re170203 Plástico; rendimento 0.07 kg
