# Perímetro para pavimento amortecedor de impactos

- Propriedade do ficheiro: CYPE INGENIEROS, S.A.
- Formato: FIEBDC-3/2002
- Âmbito geográfico: Angola
- Moeda: AOA
- Custos indirectos: 3.00 %
- IVA: 18.00 %

**UMR031** m Perímetro para pavimento amortecedor de impactos, em áreas de jogos infantis, formado por placas de borracha reciclada SBR, com o bordo biselado, cor vermelho, de 1000x250x20 mm, assentes com cola especial de poliuretano bicomponente sobre uma superfície base (não incluída neste preço).
Perímetro para pavimento amortecedor de impactos, formado por placas de borracha reciclada SBR, com o bordo biselado, cor vermelho, de 1000x250x20 mm, assentes com cola especial de poliuretano bicomponente. Incluindo p/p de cortes, remates e limpeza. Totalmente instalado sobre uma superfície base (não incluída neste preço).
Inclui: Marcação. Aplicação da cola. Colocação das placas de borracha. Limpeza final.
Critério de medição de projecto: Comprimento medido segundo documentação gráfica de Projecto.
Critério de medição de obra: Medir-se-á o comprimento realmente executado segundo especificações de Projecto.

| Código | Un | Descrição | Rendimento | Preço | Importância |
|---|---|---|---|---|---|
| mt47adc110a | kg | Cola especial de poliuretano bicomponente. (material) | 0.200 | 1992.18 | 398.44 |
| mt47adc412ab | m | Placa de borracha reciclada SBR, com o bordo biselado, cor vermelho, de 1000x250x20 mm, com aglomerantes de poliuretano, segundo NP EN 1177. (material) | 1.050 | 4474.42 | 4698.14 |
| mo041 | h | Oficial de 1ª construção de obra civil. (mão de obra) | 0.107 | 612.02 | 65.49 |
| mo087 | h | Ajudante de construção de obra civil. (mão de obra) | 0.107 | 357.82 | 38.29 |
| % | % | Custos directos complementares | 2 % | 5200.36 | 104.01 |
|  |  | Custos directos |  |  | 5304.37 |
