# Vedação de terreno, de malha electrossoldada modular

- Propriedade do ficheiro: CYPE Ingenieros S.A.
- Formato: FIEBDC-3/2016
- Programa: Gerador de preços para construção civil. CYPE Ingenieros, S.A.
- Data: 26/10/2024
- Âmbito geográfico: Angola
- Moeda: AOA
- Custos indirectos: 3 %
- IVA: 18 %

## U Infra-estruturas no logradouro

### UV Vedações

#### UVT Malhas metálicas

**UVT030** m Vedação de terreno, de malha electrossoldada modular.
Vedação de terreno formada por painéis de malha electrossoldada com dobras de reforço, de 200x50 mm de espaçamento da malha, reduzido a 50x50 mm nas zonas de dobras, e 5 mm de diâmetro, de 2,50x1,00 m, acabamento galvanizado e postes de perfil oco de secção rectangular, de 60x40x2 mm, fixados com parafusos sobre muros de alvenaria ou betão. Inclusive bases para o aparafusamento directo de postes e acessórios para a fixação dos painéis de malha electrossoldada modular aos postes metálicos.
Critérios considerados na determinação do preço da unidade de obra: O preço não inclui o muro.
Inclui: Marcação. Aprumo e alinhamento dos postes. Aparafusamento dos postes ao suporte. Colocação dos painéis de malha. Colocação de acessórios. Atirantamento dos painéis de malha.
Critério de medição de projecto: Comprimento medido segundo documentação gráfica de Projecto, descontando as aberturas de comprimento maior de 1 m.
Critério de medição de obra: Medir-se-á o comprimento realmente executado segundo especificações de Projecto, descontando as aberturas de comprimento maior de 1 m.

| Código | Un | Descrição | Rendimento | Preço | Importância |
|---|---|---|---|---|---|
| mt52vsm010a | m | Painel de malha electrossoldada com dobras de reforço, de 200x50 mm de espaçamento da malha, reduzido a 50x50 mm nas zonas de dobras, e 5 mm de diâmetro, de 2,50x1,00 m, acabamento galvanizado. (material) | 1 | 77054.63 | 77054.630 |
| mt52vpm030a | Ud | Poste de perfil oco de aço de secção rectangular 60x40x2 mm, de 1 m de altura, acabamento galvanizado. (material) | 0.2 | 21412.71 | 4282.542 |
| mt52vpm040 | Ud | Base de alumínio para o aparafusamento directo de postes, com parafusos e acessórios de fixação. (material) | 0.2 | 39954.26 | 7990.852 |
| mt52vpm050 | Ud | Acessórios para a fixação dos painéis de malha electrossoldada modular aos postes metálicos. (material) | 1.2 | 4116.5 | 4939.800 |
| mo011 | h | Oficial de 1ª montador. (mão de obra) | 0.118 | 1084.69 | 127.993 |
| mo080 | h | Ajudante de montador. (mão de obra) | 0.118 | 620.64 | 73.236 |
| % | % | Custos directos complementares | 3 % | 94469.053 | 2834.072 |
|  |  | Custos directos |  |  | 97303.125 |

Resíduos:
- colocação: mt52vpm030a Poste de perfil oco de aço de secção rectangular 60x40x2 mm, de 1 m de altura, acabamento galvanizado; factor de resíduo 0.0053

## Recursos

**mt52vpm030a** Ud Poste de perfil oco de aço de secção rectangular 60x40x2 mm, de 1 m de altura, acabamento galvanizado
Dados técnicos: Custo energético 79.426 MJ; Emissão de CO2 7.898 kg; Código LER 17 04 05; Massa do elemento 3.01 kg; Volume 0.001433 m3
Resíduos:
- embalagem: re170203 Plástico. (componente de resíduo); rendimento 0.04 kg; Código LER 17 02 03; Massa do elemento 1 kg; Volume 0.001667 m3
