# Pavimento em paralelepípedos de betão

- Propriedade do ficheiro: CYPE Ingenieros S.A.
- Formato: FIEBDC-3/2016
- Programa: Gerador de preços para construção civil. CYPE Ingenieros, S.A.
- Data: 17/04/2024
- Âmbito geográfico: Angola
- Moeda: AOA
- Custos indirectos: 3 %
- IVA: 18 %

## U Infra-estruturas no logradouro

### UX Pavimentos

#### UXA De paralelepípedos

**UXA020** m² Pavimento em paralelepípedos de betão.
Pavimento de paralelepípedos de betão, em exteriores, realizado sobre pavimento com tráfego de categoria C4 (áreas pedonais, ruas residenciais) e categoria do solo de fundação E1 (5 <= CBR < 10), composto por base flexível de tout-venant natural, de 20 cm de espessura, com espalhamento e compactação em 100% do Proctor Modificado, através da colocação flexível, com um grau de complexidade do aparelho baixo, de paralelepípedos bicamada de betão, cujas características técnicas cumprem a EN 1338, formato rectangular, 200x100x60 mm, acabamento superficial liso, cor cinzento, sobre uma camada de areia de granulometria compreendida entre 0,5 e 5 mm, deixando entre eles uma junta de separação de entre 2 e 3 mm, para o seu posterior enchimento com areia natural, fina e seca, de 2 mm de tamanho máximo; e vibração do pavimento com placa vibratória de condução manual.
Inclui: Implantação de mestras e níveis. Corte das peças. Preparação do solo de fundação. Espalhamento e compactação da base. Execução do encontro com os bordos de confinamento. Espalhamento e nivelação da camada de areia. Colocação dos paralelepípedos. Enchimento de juntas com areia e vibração do pavimento. Limpeza.
Critério de medição de projecto: Superfície medida em projecção horizontal, segundo documentação gráfica de Projecto. Não se tiveram em conta os desperdícios como factor de influência para incrementar a medição, uma vez que na composição foi considerada uma percentagem de rupturas geral.
Critério de medição de obra: Medir-se-á, em projecção horizontal, a superfície realmente executada segundo especificações de Projecto.

| Código | Un | Descrição | Rendimento | Preço | Importância |
|---|---|---|---|---|---|
| mt01zah010a | t | Tout-venant natural calcário. (material) | 0.23 | 1662.53 | 382.382 |
| mt01arp021c | m³ | Areia de granulometria compreendida entre 0,5 e 5 mm, não contendo mais de 3% de matéria orgânica e argila. Ter-se-á em conta o especificado em NP 1380 sobre a friabilidade e em NP EN 1097-2 sobre a resistência à fragmentação da areia. (material) | 0.055 | 3990.09 | 219.455 |
| mt18aph010a | Ud | Paralelepípedo bicamada de betão, formato rectangular, 200x100x60 mm, acabamento superficial liso, cor cinzento, cujas características técnicas cumprem a EN 1338 e uma série de propriedades pré-determinadas: coeficiente de absorção de água <= 6%; resistência de ruptura (splitting test) >= 3,6 MPa; carga de ruptura >= 250 N/mm do comprimento de ruptura; resistência ao desgaste por abrasão <= 23 mm e resistência ao deslizamento/resvalamento (índice USRV) > 60. (material) | 52.5 | 196.19 | 10299.975 |
| mt01arp020a | kg | Areia natural, fina e seca, de 2 mm de tamanho máximo, isenta de sais prejudiciais, fornecida em sacos. (material) | 1 | 58.18 | 58.180 |
| mq01mot010b | h | Motoniveladora de 154 kW. (equipamento) | 0.007 | 22058.53 | 154.410 |
| mq02rov010i | h | Compactador monocilíndrico vibrante auto-propulsado, de 129 kW, de 16,2 t, largura de trabalho 213,4 cm. (equipamento) | 0.012 | 18350.2 | 220.202 |
| mq02cia020j | h | Camião cisterna, de 8 m³ de capacidade. (equipamento) | 0.005 | 31269.2 | 156.346 |
| mq02rod010a | h | Placa vibratória de condução manual, de 170 kg, largura de trabalho 50 cm, reversível. (equipamento) | 0.3 | 1251.82 | 375.546 |
| mo041 | h | Oficial de 1ª construção de obra civil. (mão de obra) | 0.328 | 1028.94 | 337.492 |
| mo087 | h | Ajudante de construção de obra civil. (mão de obra) | 0.354 | 604.97 | 214.159 |
| % | % | Custos directos complementares | 2 % | 12418.147 | 248.363 |
|  |  | Custos directos |  |  | 12666.510 |

Resíduos:
- colocação: mt01zah010a Tout-venant natural calcário; factor de resíduo 0.00729141
- colocação: mt01arp021c; factor de resíduo 0.003
- colocação: mt18aph010a; factor de resíduo 0.0315
- colocação: mt01arp020a Areia natural, fina e seca, de 2 mm de tamanho máximo, isenta de sais prejudiciais, fornecida em sacos; factor de resíduo 0.003

## Recursos

**mt01zah010a** t Tout-venant natural calcário
Dados técnicos: Custo energético 127.000 MJ; Emissão de CO2 7.000 kg; Código LER 01 04 08; Massa do elemento 1000 kg; Volume 0.666667 m3

**mt01arp021c** m³ Areia de granulometria compreendida entre 0,5 e 5 mm
Dados técnicos: Custo energético 146.250 MJ; Emissão de CO2 7.800 kg; Código LER 01 04 09; Massa do elemento 1950 kg; Volume 1.21875 m3

**mt18aph010a** Ud Paralelepípedo bicamada de betão
Dados técnicos: Custo energético 0.504 MJ; Emissão de CO2 0.403 kg; Código LER 17 01 01; Massa do elemento 2.6 kg; Volume 0.001733 m3
Resíduos:
- embalagem: re170201 Madeira. (componente de resíduo); rendimento 0.001 kg; Código LER 17 02 01; Massa do elemento 1 kg; Volume 0.000909 m3
- embalagem: re170203 Plástico. (componente de resíduo); rendimento 0.003 kg; Código LER 17 02 03; Massa do elemento 1 kg; Volume 0.001667 m3

**mt01arp020a** kg Areia natural, fina e seca, de 2 mm de tamanho máximo, isenta de sais prejudiciais, fornecida em sacos
Dados técnicos: Custo energético 0.075 MJ; Emissão de CO2 0.004 kg; Código LER 01 04 09; Massa do elemento 1 kg; Volume 0.000625 m3
