# Montagem de sistema de cofragem recuperável de madeira em ensoleiramento geral

- Propriedade do ficheiro: CYPE INGENIEROS, S.A.
- Formato: FIEBDC-3/2002
- Âmbito geográfico: Angola
- Custos indirectos: 3.00 %
- IVA: 18.00 %

## C Fundações

### CS Superficiais

#### CSL Ensoleiramentos

**CSL020** m² Montagem de sistema de cofragem recuperável de madeira em ensoleiramento geral.
Montagem de sistema de cofragem recuperável de madeira, em ensoleiramento geral, formado por pranchões de madeira, e posterior desmontagem do sistema de cofragem. Inclusive p/p de elementos de sustentação, fixação e escoramentos necessários para a sua estabilidade e aplicação de líquido descofrante.
Inclui: Marcação. Montagem do sistema de cofragem. Desmontagem do sistema de cofragem.
Critério de medição de projecto: Superfície medida segundo documentação gráfica de Projecto.
Critério de medição de obra: Medir-se-á a superfície de betão em contacto com a cofragem realmente executada segundo especificações de Projecto.

| Código | Un | Descrição | Rendimento | Preço | Importância |
|---|---|---|---|---|---|
| mt08ema050 | m³ | Madeira para cofrar, de 26 mm de espessura, em fundações. (material) | 0.010 | 272.71 | 2.73 |
| mt08var050 | kg | Arame galvanizado para atar, de 1,30 mm de diâmetro. (material) | 0.008 | 1.13 | 0.01 |
| mt08var060 | kg | Pregos de aço de 20x100 mm. (material) | 0.040 | 7.18 | 0.29 |
| op00sie020 |  | Serra de disco fixo, para mesa de trabalho. | 1.000 | 0.00 | 0.00 |
| mo043 | h | Oficial de 1ª cofrador. (mão de obra) | 0.475 | 3.04 | 1.44 |
| mo089 | h | Ajudante de cofrador. (mão de obra) | 0.475 | 2.00 | 0.95 |
| % | % | Custos directos complementares | 2 % | 5.42 | 0.11 |
|  |  | Custos directos |  |  | 5.53 |
