# Formação de cofragem perdida de alvenaria de bloco de betão de 12 cm de espessura, em ensoleiramento geral

- Propriedade do ficheiro: CYPE INGENIEROS, S.A.
- Formato: FIEBDC-3/2002
- Âmbito geográfico: Angola
- Custos indirectos: 3.00 %
- IVA: 18.00 %

## C Fundações

### CS Superficiais

#### CSL Ensoleiramentos

**CSL020** m² Formação de cofragem perdida de alvenaria de bloco de betão de 12 cm de espessura, em ensoleiramento geral.
Formação de cofragem perdida de alvenaria de 12 cm de espessura, realizada com bloco de betão cinza de 40x20x12 cm, para revestir, e assente com argamassa de cimento M-5, em ensoleiramento geral. Inclusive p/p de execução de encontros.
Inclui: Marcação. Colocação e aprumo de prumos nos cantos. Colocação de fios entre prumos. Colocação das peças por fiadas a nível.
Critério de medição de projecto: Superfície medida segundo documentação gráfica de Projecto.
Critério de medição de obra: Medir-se-á a superfície de betão em contacto com a cofragem realmente executada segundo especificações de Projecto.

| Código | Un | Descrição | Rendimento | Preço | Importância |
|---|---|---|---|---|---|
| mt02bhg010b | Ud | Bloco furado de betão, para revestir, cor cinzento, 40x20x12 cm, resistência normalizada R10 (10 N/mm²), inclusive p/p de peças especiais: blocos lintel e meios blocos. Segundo EN 771-3. (material) | 12.600 | 0.49 | 6.17 |
| mt09mor010c | m³ | Argamassa de cimento CEM II/B-L 32,5 N tipo M-5, confeccionada em obra com 230 kg/m³ de cimento e uma proporção em volume 1/6. (material) | 0.009 | 118.22 | 1.06 |
| mo019 | h | Oficial de 1ª construção. (mão de obra) | 0.599 | 2.90 | 1.74 |
| mo111 | h | Operário não qualificado construção. (mão de obra) | 0.299 | 1.83 | 0.55 |
| % | % | Custos directos complementares | 2 % | 9.52 | 0.19 |
|  |  | Custos directos |  |  | 9.71 |
