# Sapata contínua de betão armado

- Propriedade do ficheiro: CYPE INGENIEROS, S.A.
- Formato: FIEBDC-3/2002
- Âmbito geográfico: Angola
- Moeda: AOA
- Custos indirectos: 3.00 %
- IVA: 18.00 %

## C Fundações

### CS Superficiais

#### CSV Sapatas contínuas

**CSV010** m³ Sapata contínua de betão armado.
Sapata contínua de betão armado, de betão armado, realizada em escavação previamente executada, com betão C25/30 (XC1(P); D12; S3; Cl 0,4) fabricado em central, e betonagem desde camião, e aço A400 NR, com uma quantidade aproximada de 100 kg/m³. Inclusive armaduras de arranque dos pilares ou outros elementos, arame de atar, e separadores.
Critérios considerados na determinação do preço da unidade de obra: O preço inclui a elaboração e o montagem da armadura no local definitivo da sua colocação em obra, mas não inclui a cofragem.
Inclui: Marcação da disposição das vigas e dos pilares ou outros elementos estruturais que apoiem nas mesmas. Colocação de separadores e fixação das armaduras. Betonagem e compactação do betão. Coroamento e nivelamento da fundação. Cura do betão.
Critério de medição de projecto: Volume medido sobre as secções teóricas da escavação, segundo documentação gráfica de Projecto.
Critério de medição de obra: Medir-se-á o volume teórico executado segundo especificações de Projecto, sem incluir os incrementos por excessos de escavação não autorizados.

| Código | Un | Descrição | Rendimento | Preço | Importância |
|---|---|---|---|---|---|
| mt07aco020a | Ud | Separador homologado para fundações. (material) | 7.000 | 31.50 | 220.50 |
| mt07aco040e | kg | Aço em varões nervurados, A400 NR, fornecido em obra em varões sem elaborar, de vários diâmetros. (material) | 102.000 | 275.02 | 28052.04 |
| mt08var050 | kg | Arame galvanizado para atar, de 1,30 mm de diâmetro. (material) | 0.400 | 283.51 | 113.40 |
| mt10haf020fgngc | m³ | Betão C25/30 (XC1(P); D12; S3; Cl 0,4), fabricado em central, segundo NP EN 206. (material) | 1.100 | 26778.64 | 29456.50 |
| op00ciz020 |  | Guilhotina para aço em varões nervurados. | 1.000 | 0.00 | 0.00 |
| op00ata010 |  | Máquina de amarrar ferro. | 1.000 | 0.00 | 0.00 |
| au00auh020 |  | Calha para descarga do betão. | 1.000 | 0.00 | 0.00 |
| au00auh040 |  | Vibrador de betão, eléctrico. | 1.000 | 0.00 | 0.00 |
| mo043 | h | Oficial de 1ª armador de ferro. (mão de obra) | 0.499 | 1098.52 | 548.16 |
| mo090 | h | Ajudante de armador de ferro. (mão de obra) | 0.499 | 645.44 | 322.07 |
| mo045 | h | Oficial de 1ª estruturista, em trabalhos de betonagem. (mão de obra) | 0.078 | 1098.52 | 85.68 |
| mo092 | h | Ajudante de estruturista, em trabalhos de betonagem. (mão de obra) | 0.390 | 645.44 | 251.72 |
| % | % | Custos directos complementares | 2 % | 59050.07 | 1181.00 |
|  |  | Custos directos |  |  | 60231.07 |
