# Demolição de soco de betão polímero de menos de 50 cm de altura, com meios manuais, e carga manual de entulho para camião ou contentor

- Propriedade do ficheiro: CYPE INGENIEROS, S.A.
- Formato: FIEBDC-3/2002
- Âmbito geográfico: Angola
- Custos indirectos: 3.00 %
- IVA: 18.00 %

## D Demolições

### DF Fachadas

#### DFR Remates exteriores

**DFR110** m Demolição de soco de betão polímero de menos de 50 cm de altura, com meios manuais, e carga manual de entulho para camião ou contentor.
Demolição de soco de menos de 50 cm de altura formado por peças de betão polímero localizado na parte inferior do paramento vertical, com meios manuais, sem deteriorar os elementos construtivos contíguos. Incluindo p/p de limpeza, armazenamento, remoção e carga manual de entulho para camião ou contentor.
Inclui: Demolição dos elementos. Remoção e acumulação de entulho. Limpeza dos restos da obra. Carga de entulho para camião ou contentor.
Critério de medição de projecto: Comprimento medido segundo documentação gráfica de Projecto.
Critério de medição de obra: Será medido o comprimento realmente demolido segundo especificações de Projecto.

| Código | Un | Descrição | Rendimento | Preço | Importância |
|---|---|---|---|---|---|
| mo019 | h | Oficial de 1ª construção. (mão de obra) | 0.148 | 2.90 | 0.43 |
| mo111 | h | Operário não qualificado construção. (mão de obra) | 0.148 | 1.83 | 0.27 |
| % | % | Custos directos complementares | 2 % | 0.70 | 0.01 |
|  |  | Custos directos |  |  | 0.71 |
