# Transporte, colocação em obra e remoção de equipamento completo para injecção de resinas

- Propriedade do ficheiro: CYPE INGENIEROS, S.A.
- Formato: FIEBDC-3/2002
- Âmbito geográfico: Angola
- Moeda: AOA
- Custos indirectos: 3.00 %
- IVA: 18.00 %

## E Estruturas

### EH Betão armado

#### EHY Reparações

**EHY060** Ud Transporte, colocação em obra e remoção de equipamento completo para injecção de resinas.
Transporte, colocação em obra e remoção de equipamento completo para injecção de resinas em reparação estrutural de elemento de betão.
Critérios considerados na determinação do preço da unidade de obra: O preço inclui o deslocamento à obra do pessoal especializado.
Inclui: Transporte à obra. Montagem do equipamento. Desmontagem do equipamento. Remoção do equipamento>.
Critério de medição de projecto: Número de unidades previstas, segundo documentação gráfica de Projecto.
Critério de medição de obra: Medir-se-á o número de unidades realmente executadas segundo especificações de Projecto.

| Código | Un | Descrição | Rendimento | Preço | Importância |
|---|---|---|---|---|---|
| mq06eim030 | Ud | Transporte, colocação em obra e remoção de equipamento completo para realização de injecções de argamassas fluidas e resinas. (equipamento) | 1.000 | 181679.06 | 181679.06 |
| % | % | Custos directos complementares | 2 % | 181679.06 | 3633.58 |
|  |  | Custos directos |  |  | 185312.64 |
