# Colocação e fixação de pré-aros de madeira de pinho

- Propriedade do ficheiro: CYPE INGENIEROS, S.A.
- Formato: FIEBDC-3/2002
- Âmbito geográfico: Angola
- Moeda: AOA
- Custos indirectos: 3.00 %
- IVA: 18.00 %

## H Remates e trabalhos auxiliares

### HE Assentamentos

#### HEC Aros e pré-aros

**HEC030** Ud Colocação e fixação de pré-aros de madeira de pinho, durante a execução da parede e antes de colocar o pavimento, com parafusos à estrutura autoportante da parede de placas, para fixar posteriormente, sobre ele, o aro da caixilharia de até 2 m² de superfície.
Colocação e fixação de pré-aros de madeira de pinho, durante a execução da parede e antes de colocar o pavimento, com parafusos à estrutura autoportante da parede de placas, para fixar posteriormente, sobre ele, o aro da caixilharia de até 2 m² de superfície.
Inclui: Marcação. Nivelação e aprume. Fixação definitiva do pré-aro.
Critério de medição de projecto: Número de unidades previstas, segundo documentação gráfica de Projecto.
Critério de medição de obra: Medir-se-á o número de unidades realmente executadas segundo especificações de Projecto.

| Código | Un | Descrição | Rendimento | Preço | Importância |
|---|---|---|---|---|---|
| op00ato010 |  | Aparafusadora. | 1.000 | 0.00 | 0.00 |
| mo020 | h | Oficial de 1ª construção. (mão de obra) | 0.366 | 580.76 | 212.56 |
| mo113 | h | Operário não qualificado construção. (mão de obra) | 0.366 | 322.11 | 117.89 |
| % | % | Custos directos complementares | 2 % | 330.45 | 6.61 |
|  |  | Custos directos |  |  | 337.06 |
