# Moldura para vão de fachada, de tijolo cerâmico furado

- Propriedade do ficheiro: CYPE INGENIEROS, S.A.
- Formato: FIEBDC-3/2002
- Âmbito geográfico: Angola
- Moeda: AOA
- Custos indirectos: 3.00 %
- IVA: 18.00 %

## H Remates e trabalhos auxiliares

### HR Remates de fachada

#### HRC Cerâmicos

**HRC010** m Moldura para vão de fachada, de tijolo cerâmico furado.
Moldura para vão de fachada com alvenaria de tijolo cerâmico furado de 11,5 cm de largura e 4 cm de espessura, para revestir, travada na parede existente e assente com argamassa de cimento, confeccionada em obra, com aditivo hidrófugo, dosificação 1:6.
Critérios considerados na determinação do preço da unidade de obra: O preço não inclui o revestimento.
Inclui: Preparação da superfície de apoio. Marcação da disposição das peças. Corte das peças. Colocação de réguas e fios de prumo fixados à parede. Colocação, aprumo, nivelamento e alinhamento das peças. Enchimento de juntas e limpeza.
Critério de medição de projecto: Comprimento medido pelo seu maior desenvolvimento linear, segundo documentação gráfica de Projecto.
Critério de medição de obra: Medir-se-á, pelo seu maior desenvolvimento linear, o comprimento realmente executado segundo especificações de Projecto, incluindo o comprimento que se poderá perder em meias esquadrias.

| Código | Un | Descrição | Rendimento | Preço | Importância |
|---|---|---|---|---|---|
| mt08aaa010a | m³ | Água. (material) | 0.006 | 283.51 | 1.70 |
| mt01arg005a | t | Areia de pedreira, para argamassa preparada em obra. (material) | 0.002 | 3024.04 | 6.05 |
| mt08cem000l | kg | Cimento cinzento em sacos. (material) | 0.319 | 18.90 | 6.03 |
| mt08adt010 | kg | Aditivo hidrófugo para impermeabilização de argamassas ou betões. (material) | 0.006 | 226.80 | 1.36 |
| mt04lvc010a | Ud | Tijolo cerâmico furado simples, para revestir, 24x11,5x4 cm, para utilização em alvenaria protegida (peça P), densidade 780 kg/m³, segundo NP EN 771-1. (material) | 6.000 | 36.52 | 219.12 |
| mq06hor010 | h | Betoneira eléctrica com uma capacidade de amassadura de 160 l. (equipamento) | 0.006 | 932.73 | 5.60 |
| op00amo010 |  | Rebarbadora. | 1.000 | 0.00 | 0.00 |
| mo020 | h | Oficial de 1ª construção. (mão de obra) | 0.763 | 1055.59 | 805.42 |
| mo113 | h | Operário não qualificado construção. (mão de obra) | 0.778 | 596.70 | 464.23 |
| % | % | Custos directos complementares | 2 % | 1509.51 | 30.19 |
|  |  | Custos directos |  |  | 1539.70 |
