# Colocação e fixação de grade metálica, através de assentamento com argamassa de cimento, confeccionada em obra, com aditivo hidrófugo, dosificação 1:4

- Propriedade do ficheiro: CYPE INGENIEROS, S.A.
- Formato: FIEBDC-3/2002
- Âmbito geográfico: Angola
- Custos indirectos: 3.00 %
- IVA: 18.00 %

## H Remates e trabalhos auxiliares

### HY Trabalhos auxiliares

#### HYR Assentamentos

**HYR090** m² Colocação e fixação de grade metálica, através de assentamento com argamassa de cimento, confeccionada em obra, com aditivo hidrófugo, dosificação 1:4.
Colocação e fixação de grade metálica, através de assentamento com argamassa de cimento, confeccionada em obra, com aditivo hidrófugo, dosificação 1:4. Inclusive p/p de marcação, execução e tapamento de aberturas para as ancoragens, nivelação e aprume, nivelamento e aprumo.
Inclui: Marcação. Execução de aberturas. Nivelação e aprume. Tapamento de aberturas.
Critério de medição de projecto: Superfície da abertura a fechar, medida segundo documentação gráfica de Projecto.
Critério de medição de obra: Medir-se-á, com as dimensões da abertura, a superfície realmente executada segundo especificações de Projecto.

| Código | Un | Descrição | Rendimento | Preço | Importância |
|---|---|---|---|---|---|
| mt08aaa010a | m³ | Água. (material) | 0.006 | 1.61 | 0.01 |
| mt01arg005a | t | Areia de pedreira, para argamassa preparada em obra. (material) | 0.015 | 17.00 | 0.26 |
| mt08cem000l | kg | Cimento cinzento em sacos. (material) | 3.800 | 0.12 | 0.46 |
| mt08adt010 | kg | Aditivo hidrófugo para impermeabilização de argamassas ou betões. (material) | 0.076 | 1.29 | 0.10 |
| mq06hor010 | h | Betoneira. (equipamento) | 0.008 | 1.29 | 0.01 |
| mo020 | h | Oficial de 1ª construção. (mão de obra) | 0.562 | 2.90 | 1.63 |
| mo113 | h | Operário não qualificado construção. (mão de obra) | 0.674 | 1.90 | 1.28 |
| % | % | Custos directos complementares | 2 % | 3.75 | 0.08 |
|  |  | Custos directos |  |  | 3.83 |
