# Colocação e fixação de pequeno elemento, através de assentamento ao paramento de tijolo cerâmico furado, con argamassa de cimento, confeccionada em obra, com aditivo hidrófugo, dosificação 1:6

- Propriedade do ficheiro: CYPE INGENIEROS, S.A.
- Formato: FIEBDC-3/2002
- Âmbito geográfico: Angola
- Custos indirectos: 3.00 %
- IVA: 18.00 %

## H Remates e trabalhos auxiliares

### HY Trabalhos auxiliares

#### HYR Assentamentos

**HYR100** Ud Colocação e fixação de pequeno elemento, através de assentamento ao paramento de tijolo cerâmico furado, con argamassa de cimento, confeccionada em obra, com aditivo hidrófugo, dosificação 1:6.
Colocação e fixação de pequeno elemento, através de assentamento ao paramento de tijolo cerâmico furado, con argamassa de cimento, confeccionada em obra, com aditivo hidrófugo, dosificação 1:6. Inclusive p/p de marcação.
Inclui: Marcação. Execução de aberturas. Tapamento de aberturas.
Critério de medição de projecto: Número de unidades previstas, segundo documentação gráfica de Projecto.
Critério de medição de obra: Medir-se-á o número de unidades realmente executadas segundo especificações de Projecto.

| Código | Un | Descrição | Rendimento | Preço | Importância |
|---|---|---|---|---|---|
| mt08aaa010a | m³ | Água. (material) | 0.006 | 1.61 | 0.01 |
| mt01arg005a | t | Areia de pedreira, para argamassa preparada em obra. (material) | 0.002 | 17.00 | 0.03 |
| mt08cem000l | kg | Cimento cinzento em sacos. (material) | 0.380 | 0.12 | 0.05 |
| mt08adt010 | kg | Aditivo hidrófugo para impermeabilização de argamassas ou betões. (material) | 0.008 | 1.29 | 0.01 |
| mq06hor010 | h | Betoneira. (equipamento) | 0.006 | 1.29 | 0.01 |
| mo020 | h | Oficial de 1ª construção. (mão de obra) | 0.281 | 2.90 | 0.81 |
| mo113 | h | Operário não qualificado construção. (mão de obra) | 0.140 | 1.90 | 0.27 |
| % | % | Custos directos complementares | 2 % | 1.19 | 0.02 |
|  |  | Custos directos |  |  | 1.21 |
