# Esquentador a gás, de condensação

- Propriedade do ficheiro: CYPE INGENIEROS, S.A.
- Formato: FIEBDC-3/2002
- Âmbito geográfico: Angola
- Moeda: AOA
- Custos indirectos: 3.00 %
- IVA: 18.00 %

## I Instalações

### IC Aquecimento, arrefecimento, climatização e A.Q.S.

#### ICA Água quente

**ICA032** Ud Esquentador a gás, de condensação.
Esquentador instantâneo a gás N, para o serviço de A.Q.S., de condensação, mural vertical, para utilização interior, câmara de combustão estanque, acendimento electrónico à rede eléctrica, sem chama piloto, controlo termostático da temperatura, controlo por comando à distância, possibilidade de trabalhar com água pré-aquecida por um sistema solar, ecrã digital, caudal de A.Q.S. de 1,9 a 27 l/min, potência de A.Q.S. de 6 a 50,3 kW, eficiência a 100% de carga nominal 97%, eficiência a 30% de carga nominal 101%, dimensões 775x452x286 mm, peso 34 kg, com dispositivo de controlo de evacuação dos produtos da combustão e controlo de chama por sonda de ionização, sem incluir a conduta para evacuação dos produtos da combustão. Inclusive suporte e ancoragens de fixação a paramento vertical, válvula de corte de esfera, tubos de ligação flexíveis. Totalmente montado, ligado e testado.
Inclui: Marcação do aparelho. Fixação em paramento com elementos de ancoragem. Colocação do aparelho e acessórios. Ligação com a rede de abastecimento de água. Ligação à rede eléctrica e de terra. Colocação em funcionamento.
Critério de medição de projecto: Número de unidades previstas, segundo documentação gráfica de Projecto.
Critério de medição de obra: Medir-se-á o número de unidades realmente executadas segundo especificações de Projecto.

| Código | Un | Descrição | Rendimento | Preço | Importância |
|---|---|---|---|---|---|
| mt38cgj055a | Ud | Esquentador instantâneo a gás N, para o serviço de A.Q.S., de condensação, mural vertical, para utilização interior, câmara de combustão estanque, acendimento electrónico à rede eléctrica, sem chama piloto, controlo termostático da temperatura, controlo por comando à distância, possibilidade de trabalhar com água pré-aquecida por um sistema solar, ecrã digital, caudal de A.Q.S. de 1,9 a 27 l/min, potência de A.Q.S. de 6 a 50,3 kW, eficiência a 100% de carga nominal 97%, eficiência a 30% de carga nominal 101%, dimensões 775x452x286 mm, peso 34 kg, com dispositivo de controlo de evacuação dos produtos da combustão e controlo de chama por sonda de ionização. (material) | 1.000 | 1545470.50 | 1545470.50 |
| mt37sve010c | Ud | Válvula de esfera de latão niquelado para enroscar de 3/4". (material) | 1.000 | 8684.63 | 8684.63 |
| mt38tew010a | Ud | Tubo de ligação flexível de 20 cm e 1/2" de diâmetro. (material) | 2.000 | 9512.06 | 19024.12 |
| mt38www011 | Ud | Material auxiliar para instalações de A.Q.S. (material) | 1.000 | 1724.06 | 1724.06 |
| mo004 | h | Oficial de 1ª instalador de aquecimento. (mão de obra) | 3.097 | 1057.30 | 3274.46 |
| mo103 | h | Ajudante de instalador de aquecimento. (mão de obra) | 3.097 | 603.82 | 1870.03 |
| % | % | Custos directos complementares | 2 % | 1580047.80 | 31600.96 |
|  |  | Custos directos |  |  | 1611648.76 |
