# Caldeira eléctrica, doméstica, para aquecimento

- Propriedade do ficheiro: CYPE INGENIEROS, S.A.
- Formato: FIEBDC-3/2002
- Âmbito geográfico: Angola
- Moeda: AOA
- Custos indirectos: 3.00 %
- IVA: 18.00 %

## I Instalações

### IC Aquecimento, arrefecimento, climatização e A.Q.S.

#### ICI Caldeiras eléctricas

**ICI010** Ud Caldeira eléctrica, doméstica, para aquecimento.
Caldeira mural eléctrica para aquecimento, potência de 10 kW, com três escalões de potência de 3,3, 6,6 e 10 kW, constituída por corpo de caldeira, envolvente, vaso de expansão, bomba, termostato e todos aqueles componentes necessários para o seu funcionamento incorporados no seu interior; inclusive acessórios de fixação. Totalmente montada, ligada e testada.
Inclui: Marcação através de molde. Colocação e fixação da caldeira e seus componentes. Nivelamento dos elementos. Ligações dos elementos à rede. Colocação em funcionamento.
Critério de medição de projecto: Número de unidades previstas, segundo documentação gráfica de Projecto.
Critério de medição de obra: Medir-se-á o número de unidades realmente executadas segundo especificações de Projecto.

| Código | Un | Descrição | Rendimento | Preço | Importância |
|---|---|---|---|---|---|
| mt38cme010a | Ud | Caldeira mural eléctrica para aquecimento, potência de 10 kW, com três escalões de potência de 3,3, 6,6 e 10 kW, constituída por corpo de caldeira, envolvente, vaso de expansão, bomba, termostato e todos aqueles componentes necessários para o seu funcionamento incorporados no seu interior; inclusive acessórios de fixação. (material) | 1.000 | 1054574.93 | 1054574.93 |
| mt38www010 | Ud | Material auxiliar para instalações de aquecimento. (material) | 1.000 | 2075.55 | 2075.55 |
| mo004 | h | Oficial de 1ª instalador de aquecimento. (mão de obra) | 5.712 | 1084.69 | 6195.75 |
| mo103 | h | Ajudante de instalador de aquecimento. (mão de obra) | 5.712 | 619.46 | 3538.36 |
| % | % | Custos directos complementares | 2 % | 1066384.59 | 21327.69 |
|  |  | Custos directos |  |  | 1087712.28 |
