# Grelha de retorno

- Propriedade do ficheiro: CYPE INGENIEROS, S.A.
- Formato: FIEBDC-3/2002
- Âmbito geográfico: Angola
- Moeda: AOA
- Custos indirectos: 3.00 %
- IVA: 18.00 %

## I Instalações

### IC Aquecimento, arrefecimento, climatização e A.Q.S.

#### ICR Sistemas de condução de ar

**ICR050** Ud Grelha de retorno.
Grelha de retorno, de alumínio extrudido, anodizado cor natural E6-C-0, com lâminas horizontais reguláveis individualmente, de 625x125 mm, fixação oculta (com aro de montagem de chapa de aço galvanizado), montada na parede. Inclusive acessórios de montagem e elementos de fixação.
Inclui: Marcação. Montagem e fixação da grelha.
Critério de medição de projecto: Número de unidades previstas, segundo documentação gráfica de Projecto.
Critério de medição de obra: Medir-se-á o número de unidades realmente executadas segundo especificações de Projecto.

| Código | Un | Descrição | Rendimento | Preço | Importância |
|---|---|---|---|---|---|
| mt42trx010aae | Ud | Grelha de retorno, de alumínio extrudido, anodizado cor natural E6-C-0, com lâminas horizontais reguláveis individualmente, de 625x125 mm, fixação oculta (com aro de montagem de chapa de aço galvanizado). (material) | 1.000 | 54756.72 | 54756.72 |
| mo005 | h | Oficial de 1ª instalador de ar condicionado. (mão de obra) | 0.323 | 1057.30 | 341.51 |
| mo104 | h | Ajudante de instalador de ar condicionado. (mão de obra) | 0.323 | 603.82 | 195.03 |
| % | % | Custos directos complementares | 2 % | 55293.26 | 1105.87 |
|  |  | Custos directos |  |  | 56399.13 |
