# Difusor orientável

- Propriedade do ficheiro: CYPE INGENIEROS, S.A.
- Formato: FIEBDC-3/2002
- Âmbito geográfico: Angola
- Moeda: AOA
- Custos indirectos: 3.00 %
- IVA: 18.00 %

## I Instalações

### IC Aquecimento, arrefecimento, climatização e A.Q.S.

#### ICR Sistemas de condução de ar

**ICR090** Ud Difusor orientável.
Difusor de alumínio para impulsão de ar, de grande alcance, tamanho nominal 125 mm, orientável com ângulo de +/- 30° (para cima ou para baixo), pintado em cor RAL 9010, com peça de ligação lateral a conduta rectangular. Inclusive acessórios de montagem e elementos de fixação.
Inclui: Marcação. Execução da abertura na conduta. Fixação do suporte dos difusores à conduta. Colocação do difusor. Verificação do seu correcto funcionamento.
Critério de medição de projecto: Número de unidades previstas, segundo documentação gráfica de Projecto.
Critério de medição de obra: Medir-se-á o número de unidades realmente executadas segundo especificações de Projecto.

| Código | Un | Descrição | Rendimento | Preço | Importância |
|---|---|---|---|---|---|
| mt42trx600cdcad | Ud | Difusor de alumínio para impulsão de ar, de grande alcance, tamanho nominal 125 mm, orientável com ângulo de +/- 30° (para cima ou para baixo), pintado em cor RAL 9010, com peça de ligação lateral a conduta rectangular. (material) | 1.000 | 259497.67 | 259497.67 |
| mo005 | h | Oficial de 1ª instalador de ar condicionado. (mão de obra) | 0.329 | 1057.30 | 347.85 |
| mo104 | h | Ajudante de instalador de ar condicionado. (mão de obra) | 0.329 | 603.82 | 198.66 |
| % | % | Custos directos complementares | 2 % | 260044.18 | 5200.88 |
|  |  | Custos directos |  |  | 265245.06 |
